# Veneziana de madeira, de folhas de correr

- Propriedade do ficheiro: CYPE Ingenieros S.A.
- Formato: FIEBDC-3/2016
- Programa: Gerador de preços para construção civil. CYPE Ingenieros, S.A.
- Data: 17/06/2024
- Âmbito geográfico: Brasil
- Moeda: BRL
- Custos indiretos: 3 %
- Despesas gerais: 13 %
- Lucro: 6 %
- IVA: 17 %

## L Esquadrias, vidros e proteções solares

### LS Proteções solares

#### LSV Venezianas

**LSV035** m² Veneziana de madeira, de folhas de correr.
Veneziana de duas folhas de correr e dois carris de 1000x1800 mm cada folha, de lâminas horizontais fixas de madeira de pinho de Flandres, de 60x15 mm de seção, separadas 15 mm entre sí, com tratamento fungicida e acabamento lasurado para exterior, fixadas mecanicamente sobre o marco de liga de alumínio 6063 com tratamento térmico T-5, acabamento anodizado natural, de 55x45 mm, com acionamento manual, gama básica. Inclusive guias, ferragens de pendurar e abertura, parafusos de aço inoxidável, elementos de estanqueidade.
Inclui: Marcação. Nivelamento. Resolução das uniões do marco aos paramentos. Montagem de elementos complementares.
Critério de medição de projeto: Superfície medida segundo documentação gráfica de Projeto, descontando as aberturas de superfície maior de 3 m².
Critério de quantitativos de obra: Medir-se-á a superfície realmente executada segundo especificações de Projeto, descontando as aberturas de superfície maior de 3 m².

| Código | Un | Descrição | Rendimento | Preço | Importância |
|---|---|---|---|---|---|
| mt22xcv040a | m² | Veneziana de lâminas horizontais fixas de madeira de pinho de Flandres, de 60x15 mm de seção, separadas 15 mm entre sí, com tratamento fungicida e acabamento lasurado para exterior, fixadas mecanicamente sobre o marco de liga de alumínio 6063 com tratamento térmico T-5, acabamento anodizado natural, de 55x45 mm, com acionamento manual, gama básica, com guias, ferragens de pendurar e de abertura, parafusos de aço inoxidável e elementos de estanqueidade. (material) | 1 | 675.17 | 675.170 |
| mo018 | h | Serralheiro. (mão de obra) | 0.868 | 32.62 | 28.314 |
| mo059 | h | Ajudante de serralheiro. (mão de obra) | 1.302 | 30.15 | 39.255 |
| % | % | Custos diretos complementares | 2 % | 742.739 | 14.855 |
|  |  | Custos diretos |  |  | 757.594 |

## Recursos

**mt22xcv040a** m² Veneziana de lâminas horizontais fixas de madeira de pinho de Flandres
Dados técnicos: Custo energético 1098.146 MJ; Emissão de CO2 -0.191 kg
Resíduos:
- embalagem: re170203 Plástico. (componente de resíduo); rendimento 0.091 kg; Código LER 17 02 03; Massa do elemento 1 kg; Volume 0.001667 m3
- embalagem: re170604 Materiais de isolamento que não contêm substâncias perigosas. (componente de resíduo); rendimento 0.016 kg; Código LER 17 06 04; Massa do elemento 1 kg; Volume 0.001667 m3
