# Brise de lâminas de aço galvanizado

- Propriedade do ficheiro: CYPE Ingenieros S.A.
- Formato: FIEBDC-3/2016
- Programa: Gerador de preços para construção civil. CYPE Ingenieros, S.A.
- Data: 17/06/2024
- Âmbito geográfico: Brasil
- Moeda: BRL
- Custos indiretos: 3 %
- Despesas gerais: 13 %
- Lucro: 6 %
- IVA: 17 %

## L Esquadrias, vidros e proteções solares

### LS Proteções solares

#### LSZ Brises

**LSZ010** m² Brise de lâminas de aço galvanizado.
Brise fixo formada por lâminas verticais orientáveis com encaixe macho-fêmea, de aço galvanizado de 0,6 mm de espessura, acabamento pintado em forno de cor a escolher, de 200 a 250 mm de largura, com topos de nylon de elevada resistência e pivôs de alumínio de 8 mm de diâmetro mínimo, alojados no marco de alumínio extrudido de liga 6063 com tratamento térmico T5, com acionamento manual. Inclusive elementos de fixação para montagem em posição vertical sobre superfície suporte de alvenaria.
Inclui: Marcação. Nivelamento. Resolução das uniões do marco aos paramentos. Montagem de elementos complementares.
Critério de medição de projeto: Superfície medida segundo documentação gráfica de Projeto, descontando as aberturas de superfície maior de 3 m².
Critério de quantitativos de obra: Medir-se-á a superfície realmente executada segundo especificações de Projeto, descontando as aberturas de superfície maior de 3 m².

| Código | Un | Descrição | Rendimento | Preço | Importância |
|---|---|---|---|---|---|
| mt26aaa033a | Un | Ancoragem mecânica com bucha de nylon e parafuso de aço galvanizado, de cabeça escareada. (material) | 4 | 0.81 | 3.240 |
| mt26btr040a | m² | Brise fixo formada por lâminas verticais orientáveis com encaixe macho-fêmea, de aço galvanizado de 0,6 mm de espessura, acabamento pintado em forno de cor a escolher, de 200 a 250 mm de largura, com topos de nylon de elevada resistência e pivôs de alumínio de 8 mm de diâmetro mínimo, alojados no marco de alumínio extrudido de liga 6063 com tratamento térmico T5, com acionamento manual. (material) | 1 | 434.34 | 434.340 |
| mq06hor010 | h | Betoneira elétrica com uma capacidade de amassamento de 160 l. (equipamento) | 0.006 | 12.69 | 0.076 |
| mo018 | h | Serralheiro. (mão de obra) | 0.362 | 32.62 | 11.808 |
| mo059 | h | Ajudante de serralheiro. (mão de obra) | 0.362 | 30.15 | 10.914 |
| % | % | Custos diretos complementares | 2 % | 460.378 | 9.208 |
|  |  | Custos diretos |  |  | 469.586 |

Resíduos:
- colocação: mt26aaa033a Ancoragem mecânica com bucha de nylon e parafuso de aço galvanizado, de cabeça escareada; fator de resíduo 0.00430435

## Recursos

**mt26aaa033a** Un Ancoragem mecânica com bucha de nylon e parafuso de aço galvanizado, de cabeça escareada
Dados técnicos: Custo energético 1.599 MJ; Emissão de CO2 0.133 kg; Código LER 17 04 05; Massa do elemento 0.046 kg; Volume 0.000022 m3
Resíduos:
- embalagem: re150101 Embalagens de papel e cartão. (componente de resíduo); rendimento 0.001 kg; Código LER 15 01 01; Massa do elemento 1 kg; Volume 0.001333 m3
