# Brise de lâminas de madeira

- Propriedade do ficheiro: CYPE Ingenieros S.A.
- Formato: FIEBDC-3/2016
- Programa: Gerador de preços para construção civil. CYPE Ingenieros, S.A.
- Data: 27/09/2024
- Âmbito geográfico: Brasil
- Moeda: BRL
- Custos indiretos: 3 %
- Despesas gerais: 13 %
- Lucro: 6 %
- IVA: 17 %

## L Esquadrias, vidros e proteções solares

### LS Proteções solares

#### LSZ Brises

**LSZ020** m² Brise de lâminas de madeira.
Brise fixo de lâminas horizontais fixas de madeira de pinho de Flandres, de 60 mm de largura e 20 mm de espessura, com tratamento fungicida e acabamento lasurado para exterior, faceadas com o marco de alumínio extrudido de liga 6063 com tratamento térmico T5, de 45x45 mm de seção, lacado em cor a escolher e elementos para fixação das lâminas de aço inoxidável. Inclusive elementos de fixação para montagem ancoragem mecânica com buchas de nylon e parafusos de aço sobre superfície suporte de alvenaria.
Inclui: Marcação. Nivelamento. Resolução das uniões do marco aos paramentos. Montagem de elementos complementares.
Critério de medição de projeto: Superfície medida segundo documentação gráfica de Projeto, descontando as aberturas de superfície maior de 3 m².
Critério de quantitativos de obra: Medir-se-á a superfície realmente executada segundo especificações de Projeto, descontando as aberturas de superfície maior de 3 m².

| Código | Un | Descrição | Rendimento | Preço | Importância |
|---|---|---|---|---|---|
| mt26aaa033a | Un | Ancoragem mecânica com bucha de nylon e parafuso de aço galvanizado, de cabeça escareada. (material) | 4 | 0.81 | 3.240 |
| mt22pce010a | m² | Brise fixo de lâminas horizontais fixas de madeira de pinho de Flandres, de 60 mm de largura e 20 mm de espessura, com tratamento fungicida e acabamento lasurado para exterior, faceadas com o marco de alumínio extrudido de liga 6063 com tratamento térmico T5, de 45x45 mm de seção, lacado em cor a escolher e elementos para fixação das lâminas de aço inoxidável. (material) | 1 | 590.43 | 590.430 |
| mo018 | h | Serralheiro. (mão de obra) | 0.41 | 32.62 | 13.374 |
| mo059 | h | Ajudante de serralheiro. (mão de obra) | 0.41 | 30.15 | 12.362 |
| % | % | Custos diretos complementares | 2 % | 619.406 | 12.388 |
|  |  | Custos diretos |  |  | 631.794 |

Resíduos:
- colocação: mt26aaa033a Ancoragem mecânica com bucha de nylon e parafuso de aço galvanizado, de cabeça escareada; fator de resíduo 0.00430435

## Recursos

**mt26aaa033a** Un Ancoragem mecânica com bucha de nylon e parafuso de aço galvanizado, de cabeça escareada
Dados técnicos: Custo energético 1.599 MJ; Emissão de CO2 0.133 kg; Código LER 17 04 05; Massa do elemento 0.046 kg; Volume 0.000022 m3
Resíduos:
- embalagem: re150101 Embalagens de papel e cartão. (componente de resíduo); rendimento 0.001 kg; Código LER 15 01 01; Massa do elemento 1 kg; Volume 0.001333 m3

**mt22pce010a** m² Brise fixo de lâminas horizontais fixas de madeira de pinho de Flandres
Dados técnicos: Custo energético 1098.146 MJ; Emissão de CO2 -0.191 kg
Resíduos:
- embalagem: re170203 Plástico. (componente de resíduo); rendimento 0.091 kg; Código LER 17 02 03; Massa do elemento 1 kg; Volume 0.001667 m3
- embalagem: re170604 Materiais de isolamento que não contêm substâncias perigosas. (componente de resíduo); rendimento 0.016 kg; Código LER 17 06 04; Massa do elemento 1 kg; Volume 0.001667 m3
