# Vidro temperado de controle solar

- Propriedade do ficheiro: CYPE Ingenieros S.A.
- Formato: FIEBDC-3/2016
- Programa: Gerador de preços para construção civil. CYPE Ingenieros, S.A.
- Data: 14/02/2025
- Âmbito geográfico: Brasil
- Moeda: BRL
- Custos indiretos: 3 %
- Despesas gerais: 13 %
- Lucro: 6 %
- IVA: 17 %

## L Esquadrias, vidros e proteções solares

### LV Vidros

#### LVT Temperados

**LVT011** m² Vidro temperado de controle solar.
Vidro temperado de controle solar, incolor, de 6 mm de espessura, fixado sobre esquadria com cunhagem através de calços de apoio perimetrais e laterais, vedação a frio com silicone sintético incolor (não acrílico), compatível com o material suporte.
Inclui: Colocação, calçamento, montagem e ajuste da esquadria. Vedação final de estanqueidade. Sinalização das folhas.
Critério de medição de projeto: Superfície de esquadria a envidraçar, segundo documentação gráfica de Projeto, incluindo em cada folha com vitral as dimensões do caixilho.
Critério de quantitativos de obra: Será medida a superfície realmente executada segundo especificações de Projeto, somando, para cada uma das peças, a superfície resultante de arredondar por excesso cada uma das suas arestas a múltiplos de 30 mm.

| Código | Un | Descrição | Rendimento | Preço | Importância |
|---|---|---|---|---|---|
| mt21vtt030E | m² | Vidro temperado de controle solar, incolor, de 6 mm de espessura. Segundo ABNT NBR 14698. (material) | 1.006 | 212.99 | 214.268 |
| mt21vva015a | Un | Cartucho de 310 ml de silicone neutro, incolor, dureza Shore A aproximada de 23, segundo ISO 868 e recuperação elástica >=80%, segundo ISO 7389. (material) | 0.29 | 17.34 | 5.029 |
| mt21vva021 | Un | Material auxiliar para a colocação de vidros. (material) | 1.5 | 3.78 | 5.670 |
| mo055 | h | Vidraceiro. (mão de obra) | 0.826 | 28.73 | 23.731 |
| mo110 | h | Ajudante de vidraceiro. (mão de obra) | 0.826 | 26.76 | 22.104 |
| % | % | Custos diretos complementares | 2 % | 270.802 | 5.416 |
|  |  | Custos diretos |  |  | 276.218 |

Resíduos:
- colocação: mt21vtt030E Vidro temperado de controle solar, incolor, de 6 mm de espessura. Segundo ABNT NBR 14698; fator de resíduo 0.011
- colocação: mt21vva015a; fator de resíduo 0.06

## Recursos

**mt21vtt030E** m² Vidro temperado de controle solar, incolor, de 6 mm de espessura. Segundo ABNT NBR 14698
Dados técnicos: Custo energético 201.237 MJ; Emissão de CO2 14.880 kg; Código LER 17 02 02; Massa do elemento 15 kg; Volume 0.015 m3
Resíduos:
- embalagem: re170604 Materiais de isolamento que não contêm substâncias perigosas. (componente de resíduo); rendimento 0.013 kg; Código LER 17 06 04; Massa do elemento 1 kg; Volume 0.001667 m3

**mt21vva015a** Un Cartucho de 310 ml de silicone neutro
Dados técnicos: Custo energético 87.088 MJ; Emissão de CO2 3.667 kg; Código LER 17 09 04; Massa do elemento 0.45 kg; Volume 0.0003 m3
Resíduos:
- embalagem: re170203 Plástico. (componente de resíduo); rendimento 0.1 kg; Código LER 17 02 03; Massa do elemento 1 kg; Volume 0.001667 m3
