# Isolamento acústico a ruído aéreo de tubo de queda, com complexos multicamada

- Propriedade do ficheiro: CYPE Ingenieros S.A.
- Formato: FIEBDC-3/2016
- Programa: Gerador de preços para construção civil. CYPE Ingenieros, S.A.
- Data: 29/05/2024
- Âmbito geográfico: Brasil
- Moeda: BRL
- Custos indiretos: 3 %
- Despesas gerais: 13 %
- Lucro: 6 %
- IVA: 17 %

## N Isolamentos e impermeabilizações

### NB Isolamentos acústicos

#### NBA Tubulações e tubos de queda

**NBA020** m Isolamento acústico a ruído aéreo de tubo de queda, com complexos multicamada.
Isolamento acústico a ruído aéreo de tubo de queda de 75 mm de diâmetro, realizado com complexo multicamada, de 4 mm de espessura, 3,6 kg/m² de massa superficial, formado por uma lâmina de poliolefinas e uma lâmina viscoelástica de alta densidade; disposto à volta do tubo de queda como manga isolante. Inclusive fita viscoelástica autocolante, para vedação de juntas.
Inclui: Limpeza da superfície suporte. Corte do rolo em tramos. Forro do tubo de queda. Vedação de juntas.
Critério de medição de projeto: Comprimento medido segundo documentação gráfica de Projeto.
Critério de quantitativos de obra: Medir-se-á o comprimento realmente executado segundo especificações de Projeto.

| Código | Un | Descrição | Rendimento | Preço | Importância |
|---|---|---|---|---|---|
| mt16ptc050a | m² | Complexo multicamada, de 4 mm de espessura, 3,6 kg/m² de massa superficial, formado por uma lâmina de poliolefinas e uma lâmina viscoelástica de alta densidade; proporcionando uma redução do nível global ponderado de pressão a ruído aéreo de 8,6 dBA. (material) | 0.259 | 41.39 | 10.720 |
| mt16pnc010a | m | Fita viscoelástica autocolante, com autoproteção de alumínio, de 50 mm de largura e de 1,5 mm de espessura, para vedação de juntas. (material) | 1 | 5.33 | 5.330 |
| mo054 | h | Montador de isolamentos. (mão de obra) | 0.193 | 33.54 | 6.473 |
| mo101 | h | Ajudante de montador de isolamentos. (mão de obra) | 0.193 | 27.93 | 5.390 |
| % | % | Custos diretos complementares | 2 % | 27.913 | 0.558 |
|  |  | Custos diretos |  |  | 28.471 |

Resíduos:
- colocação: mt16ptc050a; fator de resíduo 0.0686197

## Recursos

**mt16ptc050a** m² Complexo multicamada
Dados técnicos: Custo energético 136.680 MJ; Emissão de CO2 4.132 kg; Código LER 17 03 02; Massa do elemento 3.6 kg; Volume 0.0036 m3
Resíduos:
- embalagem: re170203 Plástico. (componente de resíduo); rendimento 0.051 kg; Código LER 17 02 03; Massa do elemento 1 kg; Volume 0.001667 m3
