# Isolamento acústico a ruído aéreo de tubo de queda, com complexos multicamada

- Propriedade do ficheiro: CYPE Ingenieros S.A.
- Formato: FIEBDC-3/2016
- Programa: Gerador de preços para construção civil. CYPE Ingenieros, S.A.
- Data: 29/05/2024
- Âmbito geográfico: Brasil
- Moeda: BRL
- Custos indiretos: 3 %
- Despesas gerais: 13 %
- Lucro: 6 %
- IVA: 17 %

## N Isolamentos e impermeabilizações

### NB Isolamentos acústicos

#### NBA Tubulações e tubos de queda

**NBA020** m Isolamento acústico a ruído aéreo de tubo de queda, com complexos multicamada.
Isolamento acústico a ruído aéreo de tubo de queda de 125 mm de diâmetro, realizado com complexo multicamada, de 18 mm de espessura, 4,4 kg/m² de massa superficial, formado por um feltro têxtil de 16 mm de espessura aderido termicamente a uma lâmina viscoelástica de alta densidade de 2 mm de espessura; disposto à volta do tubo de queda como manga isolante com abraçadeiras de plástico. Inclusive fita viscoelástica autocolante, para vedação de juntas.
Inclui: Limpeza da superfície suporte. Corte do rolo em tramos. Forro do tubo de queda. Colocação das abraçadeiras. Vedação de juntas.
Critério de medição de projeto: Comprimento medido segundo documentação gráfica de Projeto.
Critério de quantitativos de obra: Medir-se-á o comprimento realmente executado segundo especificações de Projeto.

| Código | Un | Descrição | Rendimento | Preço | Importância |
|---|---|---|---|---|---|
| mt16ptc030c | m² | Complexo multicamada, de 18 mm de espessura, 4,4 kg/m² de massa superficial, formado por um feltro têxtil de 16 mm de espessura aderido termicamente a uma lâmina viscoelástica de alta densidade de 2 mm de espessura; com 55 dB de índice global de redução sonora, Rw, proporcionando uma redução do nível global ponderado de pressão a ruído aéreo de 12 dBA. (material) | 0.432 | 69.77 | 30.141 |
| mt16pdg012a | Un | Abraçadeira de plástico, para fixação de isolamento acústico de tubos de queda. (material) | 3 | 1.17 | 3.510 |
| mt16pnc010a | m | Fita viscoelástica autocolante, com autoproteção de alumínio, de 50 mm de largura e de 1,5 mm de espessura, para vedação de juntas. (material) | 1 | 5.33 | 5.330 |
| mo054 | h | Montador de isolamentos. (mão de obra) | 0.212 | 33.54 | 7.110 |
| mo101 | h | Ajudante de montador de isolamentos. (mão de obra) | 0.212 | 27.93 | 5.921 |
| % | % | Custos diretos complementares | 2 % | 52.012 | 1.040 |
|  |  | Custos diretos |  |  | 53.052 |

Resíduos:
- colocação: mt16ptc030c; fator de resíduo 0.0477291
- colocação: mt16pdg012a Abraçadeira de plástico, para fixação de isolamento acústico de tubos de queda; fator de resíduo 0.07

## Recursos

**mt16ptc030c** m² Complexo multicamada
Dados técnicos: Custo energético 167.117 MJ; Emissão de CO2 5.054 kg; Código LER 17 03 02; Massa do elemento 4.4 kg; Volume 0.0044 m3
Resíduos:
- embalagem: re170203 Plástico. (componente de resíduo); rendimento 0.063 kg; Código LER 17 02 03; Massa do elemento 1 kg; Volume 0.001667 m3

**mt16pdg012a** Un Abraçadeira de plástico, para fixação de isolamento acústico de tubos de queda
Dados técnicos: Custo energético 0.184 MJ; Emissão de CO2 0.009 kg; Código LER 17 02 03; Massa do elemento 0.0019 kg; Volume 0.000003 m3
