# Isolamento acústico do perímetro de apoio do pano de alvenaria, com banda dessolidarizadora viscoelástica

- Propriedade do ficheiro: CYPE Ingenieros S.A.
- Formato: FIEBDC-3/2016
- Programa: Gerador de preços para construção civil. CYPE Ingenieros, S.A.
- Data: 27/09/2024
- Âmbito geográfico: Brasil
- Moeda: BRL
- Custos indiretos: 3 %
- Despesas gerais: 13 %
- Lucro: 6 %
- IVA: 17 %

## N Isolamentos e impermeabilizações

### NB Isolamentos acústicos

#### NBJ Pontes acústicas

**NBJ007** m Isolamento acústico do perímetro de apoio do pano de alvenaria, com banda dessolidarizadora viscoelástica.
Isolamento acústico do perímetro de apoio do pano de alvenaria, realizado com banda viscoelástica dessolidarizante, de alta densidade, de 100 mm de largura e de 4 mm de espessura, rigidez dinâmica 18 MN/m³; fixada aos encontros com outros elementos verticais com cola de cloropreno, de base solvente monocomponente, para garantir a sua dessolidarização e optimizar o isolamento acústico.
Inclui: Limpeza e preparação da superfície. Corte da banda dessolidarizadora. Colocação das bandas elásticas na base e nos laterais. Colocação das bandas elásticas no encontro da alvenaria com a laje superior.
Critério de medição de projeto: Comprimento medido segundo documentação gráfica de Projeto.
Critério de quantitativos de obra: Medir-se-á o comprimento realmente executado segundo especificações de Projeto.

| Código | Un | Descrição | Rendimento | Preço | Importância |
|---|---|---|---|---|---|
| mt16pnc012a | m | Banda viscoelástica dessolidarizante, de alta densidade, de 100 mm de largura e de 4 mm de espessura, rigidez dinâmica 18 MN/m³. (material) | 1.1 | 8.25 | 9.075 |
| mt18dww020a | l | Cola de cloropreno, de base solvente monocomponente. (material) | 0.04 | 19.65 | 0.786 |
| mo113 | h | Auxiliar de serviços gerais. (mão de obra) | 0.057 | 27.81 | 1.585 |
| % | % | Custos diretos complementares | 2 % | 11.446 | 0.229 |
|  |  | Custos diretos |  |  | 11.675 |
