# Isolamento acústico a ruído aéreo e de impacto sob pisos de madeira e laminados, com lâminas de polietileno

- Propriedade do ficheiro: CYPE Ingenieros S.A.
- Formato: FIEBDC-3/2016
- Programa: Gerador de preços para construção civil. CYPE Ingenieros, S.A.
- Data: 14/02/2025
- Âmbito geográfico: Brasil
- Moeda: BRL
- Custos indiretos: 3 %
- Despesas gerais: 13 %
- Lucro: 6 %
- IVA: 17 %

## N Isolamentos e impermeabilizações

### NB Isolamentos acústicos

#### NBM Pisos de madeira e laminados

**NBM020** m² Isolamento acústico a ruído aéreo e de impacto sob pisos de madeira e laminados, com lâminas de polietileno.
Isolamento acústico a ruído aéreo e de impacto sob pisos de madeira e laminados, com telas de polietileno de alta densidade, de células fechadas e estanques, para isolamento a ruído de impacto, revestidas em uma das suas faces com um filme de polietileno que atua como barreira de vapor, de 2,5 mm de espessura e dessolidarização perimetral executada com. Colocação em obra: face a face. Inclusive fita viscoelástica autocolante, para vedação de juntas.
Critérios considerados na determinação do preço da unidade de obra: O preço não inclui o piso de madeira ou laminado.
Inclui: Limpeza e preparação da superfície suporte. Colocação do isolamento sobre a superfície suporte. Corte do isolamento. Vedação de juntas e ligações.
Critério de medição de projeto: Superfície medida segundo documentação gráfica de Projeto.
Critério de quantitativos de obra: Medir-se-á a superfície realmente executada segundo especificações de Projeto.

| Código | Un | Descrição | Rendimento | Preço | Importância |
|---|---|---|---|---|---|
| mt16pnc040a | m² | Lâmina de polietileno de alta densidade, de células fechadas e estanques, para isolamento a ruído de impacto, revestida em uma das suas faces com um filme de polietileno que atua como barreira de vapor, de 2,5 mm de espessura; proporcionando uma redução do nível global de pressão sonora a ruído de impacto de 17 dB e 6 m de espessura de ar equivalente face à difusão de vapor de água. (material) | 1.22 | 7.16 | 8.735 |
| mt16pnc010a | m | Fita viscoelástica autocolante, com autoproteção de alumínio, de 50 mm de largura e de 1,5 mm de espessura, para vedação de juntas. (material) | 0.4 | 5.93 | 2.372 |
| mo054 | h | Montador de isolamentos. (mão de obra) | 0.114 | 34.52 | 3.935 |
| mo101 | h | Ajudante de montador de isolamentos. (mão de obra) | 0.114 | 29.06 | 3.313 |
| % | % | Custos diretos complementares | 2 % | 18.355 | 0.367 |
|  |  | Custos diretos |  |  | 18.722 |

Resíduos:
- colocação: mt16pnc040a; fator de resíduo 0.06

## Recursos

**mt16pnc040a** m² Lâmina de polietileno de alta densidade
Dados técnicos: Custo energético 26.307 MJ; Emissão de CO2 0.966 kg; Código LER 17 06 04; Massa do elemento 0.175 kg; Volume 0.000292 m3
Resíduos:
- embalagem: re170203 Plástico. (componente de resíduo); rendimento 0.024 kg; Código LER 17 02 03; Massa do elemento 1 kg; Volume 0.001667 m3
