# Isolamento acústico a ruído aéreo, em parede de placas de gesso acartonado

- Propriedade do ficheiro: CYPE Ingenieros S.A.
- Formato: FIEBDC-3/2016
- Programa: Gerador de preços para construção civil. CYPE Ingenieros, S.A.
- Data: 27/09/2024
- Âmbito geográfico: Brasil
- Moeda: BRL
- Custos indiretos: 3 %
- Despesas gerais: 13 %
- Lucro: 6 %
- IVA: 17 %

## N Isolamentos e impermeabilizações

### NB Isolamentos acústicos

#### NBP Paredes divisórias

**NBP021** m² Isolamento acústico a ruído aéreo, em parede de placas de gesso acartonado.
Isolamento acústico a ruído aéreo, em parede de placas de gesso acartonado, formado por feltro de lã de vidro revestido em uma das suas faces com um véu de vidro reforçado, de 100 mm de espessura, resistência térmica 2,38 m²K/W, condutibilidade térmica 0,042 W/(mK).
Inclui: Corte do isolamento a colocar entre os perfis. Colocação do isolamento entre os perfis.
Critério de medição de projeto: Superfície medida segundo documentação gráfica de Projeto.
Critério de quantitativos de obra: Medir-se-á a superfície realmente executada segundo especificações de Projeto.

| Código | Un | Descrição | Rendimento | Preço | Importância |
|---|---|---|---|---|---|
| mt16lva210f | m² | Feltro de lã de vidro revestido em uma das suas faces com um véu de vidro reforçado, de 100 mm de espessura, resistência térmica 2,38 m²K/W, condutibilidade térmica 0,042 W/(mK), segundo ABNT NBR 11362. (material) | 1.05 | 37.97 | 39.869 |
| mo054 | h | Montador de isolamentos. (mão de obra) | 0.057 | 33.54 | 1.912 |
| mo101 | h | Ajudante de montador de isolamentos. (mão de obra) | 0.057 | 27.93 | 1.592 |
| % | % | Custos diretos complementares | 2 % | 43.373 | 0.867 |
|  |  | Custos diretos |  |  | 44.240 |

Resíduos:
- colocação: mt16lva210f; fator de resíduo 0.048

## Recursos

**mt16lva210f** m² Feltro de lã de vidro revestido em uma das suas faces com um véu de vidro reforçado
Dados técnicos: Custo energético 158.645 MJ; Emissão de CO2 7.755 kg; Código LER 17 06 04; Massa do elemento 4 kg; Volume 0.006667 m3
Resíduos:
- embalagem: re170203 Plástico. (componente de resíduo); rendimento 0.024 kg; Código LER 17 02 03; Massa do elemento 1 kg; Volume 0.001667 m3
