# Drenagem de muro de concreto em contato com o terreno, pela sua face exterior, com lâminas nodulares

- Propriedade do ficheiro: CYPE Ingenieros S.A.
- Formato: FIEBDC-3/2016
- Programa: Gerador de preços para construção civil. CYPE Ingenieros, S.A.
- Data: 19/06/2025
- Âmbito geográfico: Brasil
- Moeda: BRL
- Custos indiretos: 3 %
- Despesas gerais: 13 %
- Lucro: 6 %
- IVA: 17 %

## N Isolamentos e impermeabilizações

### ND Drenagens

#### NDM Muros em contato com o terreno

**NDM010** m² Drenagem de muro de concreto em contato com o terreno, pela sua face exterior, com lâminas nodulares.
Drenagem de muro de concreto em contato com o terreno, pela sua face exterior, com tela drenante de estrutura nodular de polietileno de alta densidade (PEAD/HDPE), com nódulos de 7,5 mm de altura, resistência à compressão 150 kN/m² segundo ISO 604, capacidade de drenagem 5 l/(s·m) e massa nominal 0,5 kg/m². Colocação em obra: com sobreposições, com os nódulos contra o muro previamente impermeabilizado, com rosetas (2 ud/m²). Inclusive perfil metálico para arremate superior.
Inclui: Realização de trabalhos auxiliares na superfície suporte (ajuste de ângulos, passagem de tubos, etc.). Limpeza e preparação da superfície. Colocação da camada drenante. Resolução de pontos singulares.
Critério de medição de projeto: Superfície medida segundo documentação gráfica de Projeto.
Critério de quantitativos de obra: Medir-se-á a superfície realmente executada segundo especificações de Projeto, incluindo as entregas e as sobreposições.

| Código | Un | Descrição | Rendimento | Preço | Importância |
|---|---|---|---|---|---|
| mt14gdo010a | m² | Tela drenante de estrutura nodular de polietileno de alta densidade (PEAD/HDPE), com nódulos de 7,5 mm de altura, resistência à compressão 150 kN/m² segundo ISO 604, capacidade de drenagem 5 l/(s·m) e massa nominal 0,5 kg/m². (material) | 1.1 | 15.54 | 17.094 |
| mt15pao010a | Un | Roseta, para fixação de lâmina drenante. (material) | 2 | 0.15 | 0.300 |
| mt15pad020e | m | Perfil de arremate. (material) | 0.3 | 11.93 | 3.579 |
| mo029 | h | Aplicador de lâminas impermeabilizantes. (mão de obra) | 0.198 | 33.34 | 6.601 |
| mo067 | h | Ajudante de aplicador de lâminas impermeabilizantes. (mão de obra) | 0.198 | 31.49 | 6.235 |
| % | % | Custos diretos complementares | 2 % | 33.809 | 0.676 |
|  |  | Custos diretos |  |  | 34.485 |

Resíduos:
- colocação: mt14gdo010a; fator de resíduo 0.07
- colocação: mt15pad020e Perfil de arremate; fator de resíduo 0.0176068

## Recursos

**mt14gdo010a** m² Tela drenante de estrutura nodular de polietileno de alta densidade (PEAD/HDPE)
Dados técnicos: Custo energético 53.284 MJ; Emissão de CO2 2.646 kg; Código LER 17 02 03; Massa do elemento 0.5 kg; Volume 0.000833 m3
Resíduos:
- embalagem: re170203 Plástico. (componente de resíduo); rendimento 0.05 kg; Código LER 17 02 03; Massa do elemento 1 kg; Volume 0.001667 m3

**mt15pad020e** m Perfil de arremate
Dados técnicos: Custo energético 9.320 MJ; Emissão de CO2 0.924 kg; Código LER 17 04 05; Massa do elemento 0.351 kg; Volume 0.000167 m3
Resíduos:
- embalagem: re170203 Plástico; rendimento 0.005 kg
