# Drenagem sob revestimento cerâmico ou de pedra natural, com lâminas drenantes

- Propriedade do ficheiro: CYPE Ingenieros S.A.
- Formato: FIEBDC-3/2016
- Programa: Gerador de preços para construção civil. CYPE Ingenieros, S.A.
- Data: 27/09/2024
- Âmbito geográfico: Brasil
- Moeda: BRL
- Custos indiretos: 3 %
- Despesas gerais: 13 %
- Lucro: 6 %
- IVA: 17 %

## N Isolamentos e impermeabilizações

### ND Drenagens

#### NDN Pisos

**NDN005** m² Drenagem sob revestimento cerâmico ou de pedra natural, com lâminas drenantes.
Drenagem sob revestimento cerâmico ou de pedra natural, com lâmina drenante de estrutura nodular de polietileno, com nódulos de 4 mm de altura, revestida de geotêxtil não tecido de polipropileno em uma das suas faces, fixada ao suporte com cimento cola de pega normal, C1, cor cinza, espalhado com desempenadeira dentada e vedação de juntas com fita autocolante.
Inclui: Corte e preparação da lâmina. Espalhamento do cimento cola sobre a superfície suporte. Colocação da lâmina. Colocação da fita autocolante para vedação de juntas.
Critério de medição de projeto: Superfície medida segundo documentação gráfica de Projeto.
Critério de quantitativos de obra: Medir-se-á a superfície realmente executada segundo especificações de Projeto.

| Código | Un | Descrição | Rendimento | Preço | Importância |
|---|---|---|---|---|---|
| mt09mcr021g | kg | Cimento cola de pega normal, C1, cor cinza. (material) | 2 | 0.86 | 1.720 |
| mt15res310a | m² | Lâmina drenante de estrutura nodular de polietileno, com nódulos de 4 mm de altura, revestida de geotêxtil não tecido de polipropileno em uma das suas faces, fornecida em rolos de 25 m de comprimento. (material) | 1.05 | 141.81 | 148.901 |
| mt15res315a | m | Fita autocolante, de 90 mm de largura, fornecida em rolos de 30 m de comprimento. (material) | 0.25 | 46.91 | 11.728 |
| mo029 | h | Aplicador de lâminas impermeabilizantes. (mão de obra) | 0.113 | 32.24 | 3.643 |
| mo067 | h | Ajudante de aplicador de lâminas impermeabilizantes. (mão de obra) | 0.113 | 30.23 | 3.416 |
| % | % | Custos diretos complementares | 2 % | 169.408 | 3.388 |
|  |  | Custos diretos |  |  | 172.796 |

Resíduos:
- colocação: mt09mcr021g Cimento cola de pega normal, C1, cor cinza; fator de resíduo 0.07
- colocação: mt15res315a Fita autocolante, de 90 mm de largura, fornecida em rolos de 30 m de comprimento; fator de resíduo 0.0274074

## Recursos

**mt09mcr021g** kg Cimento cola de pega normal, C1, cor cinza
Dados técnicos: Custo energético 3.871 MJ; Emissão de CO2 0.344 kg; Código LER 17 09 04; Massa do elemento 1 kg; Volume 0.000667 m3
Resíduos:
- embalagem: re170203 Plástico. (componente de resíduo); rendimento 0.003 kg; Código LER 17 02 03; Massa do elemento 1 kg; Volume 0.001667 m3

**mt15res315a** m Fita autocolante, de 90 mm de largura, fornecida em rolos de 30 m de comprimento
Dados técnicos: Custo energético 0.262 MJ; Emissão de CO2 0.013 kg; Código LER 17 02 03; Massa do elemento 0.0027 kg; Volume 0.000005 m3
