# Reparação de impermeabilização de varandas e lavandarias. Sistema Dry80 "REVESTECH"

- Propriedade do ficheiro: CYPE Ingenieros S.A.
- Formato: FIEBDC-3/2016
- Programa: Gerador de preços para construção civil. CYPE Ingenieros, S.A.
- Data: 29/05/2024
- Âmbito geográfico: Brasil
- Moeda: BRL
- Custos indiretos: 3 %
- Despesas gerais: 13 %
- Lucro: 6 %
- IVA: 17 %

## N Isolamentos e impermeabilizações

### NI Impermeabilizações

#### NIG Varandas e lavanderias

**NIG225** m² Reparação de impermeabilização de varandas e lavandarias. Sistema Dry80 "REVESTECH".
Reparação de impermeabilização de varandas e lavandarias. Sistema Dry80 "REVESTECH", formado por lâmina impermeabilizante flexível tipo EVAC, Dry80 30 "REVESTECH", composta por uma folha dupla de poliolefina termoplástica com acetato de vinil etileno, com ambas as faces revestidas de fibras de poliéster não tecidas, de 0,8 mm de espessura e 625 g/m², fixada ao suporte com cimento cola melhorado, deformável e tixotrópico, C2 TE S1 espalhada com desempenadeira dentada. Inclusive peças especiais "REVESTECH" para a resolução de ângulos internos Dry80 Cornerin e externos Dry80 Cornerout, resolução de uniões com banda Dry80 Banda 20, banda perimetral para a resolução de encontros com paramentos e cola Seal Plus para a vedação de juntas.
Critérios considerados na determinação do preço da unidade de obra: O preço inclui a preparação do suporte, mas não inclui o piso.
Inclui: Remoção do rodapé. Picagem de material de fixação. Abertura do rasgo. Remoção e acumulação de entulho. Limpeza dos restos da obra. Carga manual de entulho em caminhão ou caçamba. Limpeza da superfície suporte. Colocação da impermeabilização. Resolução dos pontos singulares. Vedação de juntas.
Critério de medição de projeto: Superfície medida em projeção horizontal, segundo documentação gráfica de Projeto, desde as faces interiores dos parapeitos ou muretes perimetrais que a limitam.
Critério de quantitativos de obra: Medir-se-á, em projeção horizontal, a superfície realmente executada segundo especificações de Projeto, desde as faces interiores dos parapeitos ou muretes perimetrais que a limitam.

| Código | Un | Descrição | Rendimento | Preço | Importância |
|---|---|---|---|---|---|
| mt09mcm060a | kg | Cimento cola melhorado, C2 TE S1, deformável, com deslizamento reduzido e tempo de colocação ampliado, cor cinza, à base de cimento, inertes de granulometria fina, resinas sintéticas e aditivos especiais, com propriedades tixotrópicas e de endurecimento sem retração. (material) | 0.6 | 2.03 | 1.218 |
| mt15rev010F | m² | Lâmina impermeabilizante flexível tipo EVAC, Dry80 30 "REVESTECH", composta por uma folha dupla de poliolefina termoplástica com acetato de vinil etileno, com ambas as faces revestidas de fibras de poliéster não tecidas, de 0,8 mm de espessura e 625 g/m², fornecida em rolos de 1,5 m de largura e 30 m de comprimento. (material) | 1.1 | 102.53 | 112.783 |
| mt15rev170c | kg | Adesivo à base de poliuretano, Seal Plus "REVESTECH", cor castanho, para a vedação de juntas. (material) | 0.05 | 129.69 | 6.485 |
| mt15rev040ea | m | Banda de reforço para lâmina impermeabilizante flexível tipo EVAC, Dry80 Banda 20 "REVESTECH", de 180 mm de largura, composta por uma folha dupla de poliolefina termoplástica com acetato de vinil etileno, com ambas as faces revestidas de fibras de poliéster não tecidas, de 0,8 mm de espessura e 625 g/m², fornecida em rolos de 30 m de comprimento. (material) | 0.25 | 32.41 | 8.103 |
| mt15rev055b | Un | Complemento para reforço de pontos singulares em tratamentos impermeabilizantes através de peças para a resolução de ângulos internos, Dry80 Cornerin "REVESTECH". (material) | 0.2 | 66.54 | 13.308 |
| mt15rev056b | Un | Complemento para reforço de pontos singulares em tratamentos impermeabilizantes através de peças para a resolução de ângulos externos, Dry80 Cornerout "REVESTECH". (material) | 0.1 | 71.43 | 7.143 |
| mo029 | h | Aplicador de lâminas impermeabilizantes. (mão de obra) | 0.29 | 32.24 | 9.350 |
| mo067 | h | Ajudante de aplicador de lâminas impermeabilizantes. (mão de obra) | 0.29 | 30.23 | 8.767 |
| % | % | Custos diretos complementares | 2 % | 167.157 | 3.343 |
|  |  | Custos diretos |  |  | 170.500 |

Resíduos:
- colocação: mt09mcm060a; fator de resíduo 0.07
- colocação: mt15rev010F; fator de resíduo 0.035
- colocação: mt15rev170c Adesivo à base de poliuretano, Seal Plus "REVESTECH", cor castanho, para a vedação de juntas; fator de resíduo 0.03
- colocação: mt15rev040ea; fator de resíduo 0.0683378

## Recursos

**mt09mcm060a** kg Cimento cola melhorado
Dados técnicos: Custo energético 3.871 MJ; Emissão de CO2 0.344 kg; Código LER 17 09 04; Massa do elemento 1 kg; Volume 0.000667 m3
Resíduos:
- embalagem: re170203 Plástico. (componente de resíduo); rendimento 0.003 kg; Código LER 17 02 03; Massa do elemento 1 kg; Volume 0.001667 m3

**mt15rev010F** m² Lâmina impermeabilizante flexível tipo EVAC
Dados técnicos: Custo energético 67.332 MJ; Emissão de CO2 3.343 kg; Código LER 17 02 03; Massa do elemento 0.625 kg; Volume 0.001042 m3
Resíduos:
- embalagem: re170203 Plástico; rendimento 0.07 kg

**mt15rev170c** kg Adesivo à base de poliuretano, Seal Plus "REVESTECH", cor castanho, para a vedação de juntas
Dados técnicos: Custo energético 144.209 MJ; Emissão de CO2 7.002 kg; Código LER 17 09 04; Massa do elemento 1 kg; Volume 0.000667 m3
Resíduos:
- embalagem: re150104 Embalagens de metal. (componente de resíduo); rendimento 0.003 kg; Código LER 15 01 04; Massa do elemento 1 kg; Volume 0.001667 m3

**mt15rev040ea** m Banda de reforço para lâmina impermeabilizante flexível tipo EVAC
Dados técnicos: Custo energético 11.088 MJ; Emissão de CO2 0.550 kg; Código LER 17 02 03; Massa do elemento 0.1125 kg; Volume 0.000188 m3
Resíduos:
- embalagem: re170203 Plástico; rendimento 0.002 kg
