# Impermeabilização de muro de alvenaria em contato com o terreno, pela sua face interior, com argamassa hidrófuga

- Propriedade do ficheiro: CYPE Ingenieros S.A.
- Formato: FIEBDC-3/2016
- Programa: Gerador de preços para construção civil. CYPE Ingenieros, S.A.
- Data: 29/05/2024
- Âmbito geográfico: Brasil
- Moeda: BRL
- Custos indiretos: 3 %
- Despesas gerais: 13 %
- Lucro: 6 %
- IVA: 17 %

## N Isolamentos e impermeabilizações

### NI Impermeabilizações

#### NIM Muros em contato com o terreno

**NIM021** m² Impermeabilização de muro de alvenaria em contato com o terreno, pela sua face interior, com argamassa hidrófuga.
Impermeabilização de muro de alvenaria de blocos cerâmicos térmicos em contato com o terreno, pela sua face interior, com argamassa flexível bicomponente, cor cinza, composta por ligantes hidráulicos e resinas sintéticas, resistência à pressão hidrostática positiva e negativa de 15 bar, aplicado em camadas sucessivas, de 2 mm de espessura total.
Inclui: Amassamento com batedor elétrico. Aplicação de uma primeira camada sobre o suporte humedecido. Secagem. Umedecimento da primeira camada e aplicação de uma segunda camada com a mesma consistência da primeira. Cura da argamassa. Correção de falhas e limpeza final.
Critério de medição de projeto: Superfície medida segundo documentação gráfica de Projeto.
Critério de quantitativos de obra: Medir-se-á a superfície realmente executada segundo especificações de Projeto.

| Código | Un | Descrição | Rendimento | Preço | Importância |
|---|---|---|---|---|---|
| mt15igp010h | kg | Argamassa flexível bicomponente, cor cinza, composta por ligantes hidráulicos e resinas sintéticas, resistência à pressão hidrostática positiva e negativa de 15 bar. (material) | 3 | 26.44 | 79.320 |
| mo032 | h | Aplicador de produtos impermeabilizantes. (mão de obra) | 0.116 | 32.24 | 3.740 |
| mo070 | h | Ajudante de aplicador de produtos impermeabilizantes. (mão de obra) | 0.058 | 30.23 | 1.753 |
| % | % | Custos diretos complementares | 2 % | 84.813 | 1.696 |
|  |  | Custos diretos |  |  | 86.509 |

Resíduos:
- colocação: mt15igp010h; fator de resíduo 0.049872

## Recursos

**mt15igp010h** kg Argamassa flexível bicomponente
Dados técnicos: Custo energético 2.251 MJ; Emissão de CO2 0.184 kg; Código LER 17 09 04; Massa do elemento 1 kg; Volume 0.000667 m3
Resíduos:
- embalagem: re170203 Plástico. (componente de resíduo); rendimento 0.003 kg; Código LER 17 02 03; Massa do elemento 1 kg; Volume 0.001667 m3
