# Impermeabilização de muro de alvenaria em contato com o terreno, pela sua face interior, com argamassa hidrófuga

- Propriedade do ficheiro: CYPE Ingenieros S.A.
- Formato: FIEBDC-3/2016
- Programa: Gerador de preços para construção civil. CYPE Ingenieros, S.A.
- Data: 29/05/2024
- Âmbito geográfico: Brasil
- Moeda: BRL
- Custos indiretos: 3 %
- Despesas gerais: 13 %
- Lucro: 6 %
- IVA: 17 %

## N Isolamentos e impermeabilizações

### NI Impermeabilizações

#### NIM Muros em contato com o terreno

**NIM021** m² Impermeabilização de muro de alvenaria em contato com o terreno, pela sua face interior, com argamassa hidrófuga.
Impermeabilização de muro de alvenaria de blocos de concreto em contato com o terreno, pela sua face interior, com argamassa monocomponente, cor cinza, composta por cimento de alta resistência, inertes selecionados, aditivos especiais e resinas, aplicado em camadas sucessivas, de 5 mm de espessura total.
Inclui: Amassamento com batedor elétrico. Aplicação de uma primeira camada sobre o suporte humedecido. Secagem. Umedecimento da primeira camada e aplicação de uma segunda camada com a mesma consistência da primeira. Cura da argamassa. Correção de falhas e limpeza final.
Critério de medição de projeto: Superfície medida segundo documentação gráfica de Projeto.
Critério de quantitativos de obra: Medir-se-á a superfície realmente executada segundo especificações de Projeto.

| Código | Un | Descrição | Rendimento | Preço | Importância |
|---|---|---|---|---|---|
| mt15igp010f | kg | Argamassa monocomponente, cor cinza, composta por cimento de alta resistência, inertes selecionados, aditivos especiais e resinas, resistência à compressão maior ou igual a 6 N/mm², absorção de água por capilaridade menor de 0,2 kg/m² min½. (material) | 8 | 5.85 | 46.800 |
| mo032 | h | Aplicador de produtos impermeabilizantes. (mão de obra) | 0.116 | 32.24 | 3.740 |
| mo070 | h | Ajudante de aplicador de produtos impermeabilizantes. (mão de obra) | 0.058 | 30.23 | 1.753 |
| % | % | Custos diretos complementares | 2 % | 52.293 | 1.046 |
|  |  | Custos diretos |  |  | 53.339 |

Resíduos:
- colocação: mt15igp010f; fator de resíduo 0.013646

## Recursos

**mt15igp010f** kg Argamassa monocomponente
Dados técnicos: Custo energético 3.340 MJ; Emissão de CO2 0.250 kg; Código LER 17 01 01; Massa do elemento 1 kg; Volume 0.000667 m3
