# Barreira de proteção contra o radão em muro de concreto em contato com o terreno, pela sua face exterior, com complexos multicamada

- Propriedade do ficheiro: CYPE Ingenieros S.A.
- Formato: FIEBDC-3/2016
- Programa: Gerador de preços para construção civil. CYPE Ingenieros, S.A.
- Data: 29/10/2025
- Âmbito geográfico: Brasil
- Moeda: BRL
- Custos indiretos: 3 %
- Despesas gerais: 13 %
- Lucro: 6 %
- IVA: 17 %

## N Isolamentos e impermeabilizações

### NO Proteção contra o radão

#### NOM Muros em contato com o terreno

**NOM031** m² Barreira de proteção contra o radão em muro de concreto em contato com o terreno, pela sua face exterior, com complexos multicamada.
Barreira de proteção contra o radão em muro de concreto em contato com o terreno, pela sua face exterior, com nível de referência de exposição ao radão 150 Bq/m³, com complexo multicamada, de 4 mm de espessura, 0,3 kg/m² de massa superficial, formado por duas lâminas de espuma de polietileno reticulado e duas lâminas de alumínio, e coeficiente de difusão do gás radão 1x10-13 m²/s, não colada. Colocação em obra: com sobreposições. Exalação de radão prevista através da barreira de proteção: 0,06 Bq/m²·h. Inclusive fita adesiva de dupla face, para a vedação de emendas.
Critérios considerados na determinação do preço da unidade de obra: O preço não inclui a camada antipunçoamento.
Inclui: Realização de trabalhos auxiliares na superfície suporte (ajuste de ângulos, passagem de tubos, etc.). Limpeza e preparação da superfície. Colocação do complexo multicamada. Resolução de pontos singulares.
Critério de medição de projeto: Superfície medida segundo documentação gráfica de Projeto.
Critério de quantitativos de obra: Medir-se-á a superfície realmente executada segundo especificações de Projeto, incluindo as entregas e as sobreposições.

| Código | Un | Descrição | Rendimento | Preço | Importância |
|---|---|---|---|---|---|
| mt16pti100a | m | Fita adesiva de dupla face, de borracha butílica, de 6 mm de espessura e 6 mm de largura. (material) | 0.7 | 0.41 | 0.287 |
| mt16pti010a | m² | Complexo multicamada, de 4 mm de espessura, 0,3 kg/m² de massa superficial, formado por duas lâminas de espuma de polietileno reticulado e duas lâminas de alumínio, e coeficiente de difusão do gás radão 1x10-13 m²/s. (material) | 1.1 | 44.75 | 49.225 |
| mo029 | h | Aplicador de lâminas impermeabilizantes. (mão de obra) | 0.093 | 33.34 | 3.101 |
| mo067 | h | Ajudante de aplicador de lâminas impermeabilizantes. (mão de obra) | 0.139 | 31.49 | 4.377 |
| % | % | Custos diretos complementares | 2 % | 56.990 | 1.140 |
|  |  | Custos diretos |  |  | 58.130 |

Resíduos:
- colocação: mt16pti010a; fator de resíduo 0.0694867

## Recursos

**mt16pti100a** m Fita adesiva de dupla face, de borracha butílica, de 6 mm de espessura e 6 mm de largura
Dados técnicos: Custo energético 3.820 MJ; Emissão de CO2 0.166 kg

**mt16pti010a** m² Complexo multicamada
Dados técnicos: Custo energético 42.277 MJ; Emissão de CO2 2.205 kg; Código LER 17 09 04; Massa do elemento 0.3 kg; Volume 0.0002 m3
Resíduos:
- embalagem: re170203 Plástico. (componente de resíduo); rendimento 0.05 kg; Código LER 17 02 03; Massa do elemento 1 kg; Volume 0.001667 m3
