# Isolamento térmico de pisos radiantes, com painéis de fibras de madeira

- Propriedade do ficheiro: CYPE Ingenieros S.A.
- Formato: FIEBDC-3/2016
- Programa: Gerador de preços para construção civil. CYPE Ingenieros, S.A.
- Data: 29/05/2024
- Âmbito geográfico: Brasil
- Moeda: BRL
- Custos indiretos: 3 %
- Despesas gerais: 13 %
- Lucro: 6 %
- IVA: 17 %

## N Isolamentos e impermeabilizações

### NV Isolamentos térmicos de origem vegetal

#### NVL Pisos flutuantes

**NVL010** m² Isolamento térmico de pisos radiantes, com painéis de fibras de madeira.
Isolamento térmico de pisos radiantes, sobre laje de painel de madeira laminada colada cruzada (CLT), formado por painel isolante de uma única camada, de fibras de madeira, de 20 mm de espessura e 1250x600 mm, de superfície lisa e borda lateral reta, resistência térmica 0,55 m²K/W, condutibilidade térmica 0,039 W/(mK), densidade 140 kg/m³, colocado topo a topo, simplesmente apoiado, prévia colocação de barreira de vapor com estanqueidade ao ar, de polietileno, de 0,20 mm de espessura e 188 g/m², de 145 m de espessura de ar equivalente face à difusão de vapor de água, permeabilidade ao ar 0,03 m³/h·m² a 50 Pa, Euroclasse E de reação ao fogo; preparado para recebir um sistema de piso radiante, com camada de argamassa. Inclusive grampos, cola para a vedação de encontros e fita autocolante para vedação de juntas.
Inclui: Limpeza e preparação da superfície suporte. Vedação de encontros. Colocação da barreira de vapor. Corte da fita de vedação. Colocação da fita de vedação. Corte e preparação do isolamento. Colocação do isolamento.
Critério de medição de projeto: Superfície medida segundo documentação gráfica de Projeto.
Critério de quantitativos de obra: Medir-se-á a superfície realmente executada segundo especificações de Projeto.

| Código | Un | Descrição | Rendimento | Preço | Importância |
|---|---|---|---|---|---|
| mt15pdr200b | m² | Barreira de vapor com estanqueidade ao ar, de polietileno, de 0,2 mm de espessura e 188 g/m², de 145 m de espessura de ar equivalente face à difusão de vapor de água, permeabilidade ao ar 0,03 m³/h·m² a 50 Pa, Euroclasse E de reação ao fogo, intervalo de temperatura de trabalho de -40 a 80°C, fornecida em rolos de 3,20x25 m. (material) | 1.12 | 13.72 | 15.366 |
| mt15pdr300a | Un | Grampo, de aço galvanizado, de 6 mm de altura; para a fixação de lâminas para o controle do vapor. (material) | 5 | 0.13 | 0.650 |
| mt15pdr050d | m | Fita autocolante, de polietileno, com adesivo acrílico sem dissolventes, armadura de polietileno e película de separação de papel siliconado, de 0,34 mm de espessura e 100 mm de largura, intervalo de temperatura de trabalho de -40 a 80°C, para a vedação nos encontros dos painéis e para a fixação e a vedação de lâminas impermeabilizantes e para o controle do vapor, fornecida em rolos de 25 m de comprimento. (material) | 1.02 | 16.82 | 17.156 |
| mt15pdr310a | Un | Cartucho de 310 ml de cola, à base de polímeros em dispersão aquosa, sem dissolventes; para a vedação de lâminas para o controle do vapor. (material) | 0.17 | 94.32 | 16.034 |
| mt16bab090j | m² | Painel isolante de uma única camada, de fibras de madeira, de 20 mm de espessura e 1250x600 mm, de superfície lisa e borda lateral reta, resistência térmica 0,55 m²K/W, condutibilidade térmica 0,039 W/(mK), densidade 140 kg/m³, Euroclasse E de reação ao fogo. (material) | 1.05 | 35.79 | 37.580 |
| mo054 | h | Montador de isolamentos. (mão de obra) | 0.142 | 33.54 | 4.763 |
| mo101 | h | Ajudante de montador de isolamentos. (mão de obra) | 0.116 | 27.93 | 3.240 |
| % | % | Custos diretos complementares | 2 % | 94.789 | 1.896 |
|  |  | Custos diretos |  |  | 96.685 |

Resíduos:
- colocação: mt15pdr200b; fator de resíduo 0.06
- colocação: mt15pdr050d; fator de resíduo 0.044
- colocação: mt15pdr310a; fator de resíduo 0.03
- colocação: mt16bab090j; fator de resíduo 0.048

## Recursos

**mt15pdr200b** m² Barreira de vapor com estanqueidade ao ar
Dados técnicos: Custo energético 28.089 MJ; Emissão de CO2 1.029 kg; Código LER 17 06 04; Massa do elemento 0.188 kg; Volume 0.000313 m3
Resíduos:
- embalagem: re170203 Plástico. (componente de resíduo); rendimento 0.024 kg; Código LER 17 02 03; Massa do elemento 1 kg; Volume 0.001667 m3

**mt15pdr300a** Un Grampo, de aço galvanizado, de 6 mm de altura; para a fixação de lâminas para o controle do vapor
Dados técnicos: Custo energético 0.713 MJ; Emissão de CO2 1.122 kg
Resíduos:
- embalagem: re150101 Embalagens de papel e cartão. (componente de resíduo); rendimento 1.32 kg; Código LER 15 01 01; Massa do elemento 1 kg; Volume 0.001333 m3

**mt15pdr050d** m Fita autocolante
Dados técnicos: Custo energético 9.819 MJ; Emissão de CO2 0.081 kg; Código LER 17 02 03; Massa do elemento 0.032 kg; Volume 0.000053 m3
Resíduos:
- embalagem: re170201 Madeira. (componente de resíduo); rendimento 0.04 kg; Código LER 17 02 01; Massa do elemento 1 kg; Volume 0.000909 m3

**mt15pdr310a** Un Cartucho de 310 ml de cola
Dados técnicos: Custo energético 52.250 MJ; Emissão de CO2 2.596 kg; Código LER 17 09 04; Massa do elemento 0.39 kg; Volume 0.00026 m3
Resíduos:
- embalagem: re170203 Plástico; rendimento 0.2 kg

**mt16bab090j** m² Painel isolante de uma única camada
Dados técnicos: Custo energético 31.221 MJ; Emissão de CO2 0.815 kg; Código LER 17 06 04; Massa do elemento 2.8 kg; Volume 0.004667 m3
Resíduos:
- embalagem: re170203 Plástico; rendimento 0.024 kg
