# Isolamento térmico de pisos radiantes, com painéis de fibras de madeira

- Propriedade do ficheiro: CYPE Ingenieros S.A.
- Formato: FIEBDC-3/2016
- Programa: Gerador de preços para construção civil. CYPE Ingenieros, S.A.
- Data: 27/09/2024
- Âmbito geográfico: Brasil
- Moeda: BRL
- Custos indiretos: 3 %
- Despesas gerais: 13 %
- Lucro: 6 %
- IVA: 17 %

## N Isolamentos e impermeabilizações

### NV Isolamentos térmicos de origem vegetal

#### NVL Pisos flutuantes

**NVL010** m² Isolamento térmico de pisos radiantes, com painéis de fibras de madeira.
Isolamento térmico de pisos radiantes, sobre laje de painel de madeira laminada colada cruzada (CLT), formado por painel isolante de uma única camada, de fibras de madeira, de 40 mm de espessura e 1250x600 mm, de superfície lisa e borda lateral reta, resistência térmica 1,05 m²K/W, condutibilidade térmica 0,039 W/(mK), densidade 140 kg/m³, colocado topo a topo, simplesmente apoiado; preparado para recebir um sistema de piso radiante, com camada de argamassa.
Inclui: Limpeza e preparação da superfície suporte. Corte e preparação do isolamento. Colocação do isolamento.
Critério de medição de projeto: Superfície medida segundo documentação gráfica de Projeto.
Critério de quantitativos de obra: Medir-se-á a superfície realmente executada segundo especificações de Projeto.

| Código | Un | Descrição | Rendimento | Preço | Importância |
|---|---|---|---|---|---|
| mt16bab090l | m² | Painel isolante de uma única camada, de fibras de madeira, de 40 mm de espessura e 1250x600 mm, de superfície lisa e borda lateral reta, resistência térmica 1,05 m²K/W, condutibilidade térmica 0,039 W/(mK), densidade 140 kg/m³, Euroclasse E de reação ao fogo. (material) | 1.05 | 71.59 | 75.170 |
| mo054 | h | Montador de isolamentos. (mão de obra) | 0.091 | 33.54 | 3.052 |
| mo101 | h | Ajudante de montador de isolamentos. (mão de obra) | 0.091 | 27.93 | 2.542 |
| % | % | Custos diretos complementares | 2 % | 80.764 | 1.615 |
|  |  | Custos diretos |  |  | 82.379 |

Resíduos:
- colocação: mt16bab090l; fator de resíduo 0.0389964

## Recursos

**mt16bab090l** m² Painel isolante de uma única camada
Dados técnicos: Custo energético 60.481 MJ; Emissão de CO2 1.533 kg; Código LER 17 06 04; Massa do elemento 5.6 kg; Volume 0.009333 m3
Resíduos:
- embalagem: re170203 Plástico. (componente de resíduo); rendimento 0.028 kg; Código LER 17 02 03; Massa do elemento 1 kg; Volume 0.001667 m3
