# Encontro de cobertura plana acessível, ventilada com ralo. Impermeabilização com lâminas asfálticas

- Propriedade do ficheiro: CYPE Ingenieros S.A.
- Formato: FIEBDC-3/2016
- Programa: Gerador de preços para construção civil. CYPE Ingenieros, S.A.
- Data: 29/05/2024
- Âmbito geográfico: Brasil
- Moeda: BRL
- Custos indiretos: 3 %
- Despesas gerais: 13 %
- Lucro: 6 %
- IVA: 17 %

## Q Coberturas

### QB Planas acessíveis, ventiladas

#### QBF Pontos singulares

**QBF030** Un Encontro de cobertura plana acessível, ventilada com ralo. Impermeabilização com lâminas asfálticas.
Encontro de cobertura plana acessível, ventilada, com piso fixo, tipo convencional com ralo de saída vertical, realizando um rebaixo no suporte à volta do ralo, no qual será assente a impermeabilização formada por: peça de reforço de membrana de betume modificado com elastômero SBS, de 3,5 mm de espessura, com armadura de feltro de poliéster não tecido de 160 g/m², de superfície não protegida, totalmente aderida ao suporte com maçarico, prévia aplicação de primer com emulsão asfáltica aniônica com cargas, e colocação de ralo de borracha EPDM, de saída vertical, de 110 mm de diâmetro, com grelha plana de borracha EPDM, integralmente aderido à peça de reforço anterior com maçarico.
Inclui: Execução de rebaixe do suporte à volta do ralo. Limpeza e preparação da superfície. Aplicação da emulsão asfáltica. Colocação da peça de reforço. Colocação do ralo.
Critério de medição de projeto: Número de unidades previstas, segundo documentação gráfica de Projeto.
Critério de quantitativos de obra: Medir-se-á o número de unidades realmente executadas segundo especificações de Projeto.

| Código | Un | Descrição | Rendimento | Preço | Importância |
|---|---|---|---|---|---|
| mt14iea020c | kg | Emulsão asfáltica aniônica com cargas. (material) | 0.3 | 22.09 | 6.627 |
| mt14lba010g | m² | Membrana de betume modificado com elastômero SBS, de 3,5 mm de espessura, massa nominal 4 kg/m², com armadura de feltro de poliéster não tecido de 160 g/m², de superfície não protegida. (material) | 1.05 | 46.38 | 48.699 |
| mt15acc050zh | Un | Ralo de borracha EPDM, de saída vertical, de 110 mm de diâmetro, com grelha plana de borracha EPDM. (material) | 1 | 64.45 | 64.450 |
| mo029 | h | Aplicador de lâminas impermeabilizantes. (mão de obra) | 0.366 | 32.24 | 11.800 |
| mo067 | h | Ajudante de aplicador de lâminas impermeabilizantes. (mão de obra) | 0.366 | 30.23 | 11.064 |
| mo008 | h | Encanador. (mão de obra) | 0.377 | 40.91 | 15.423 |
| % | % | Custos diretos complementares | 2 % | 158.063 | 3.161 |
|  |  | Custos diretos |  |  | 161.224 |

Resíduos:
- colocação: mt14iea020c Emulsão asfáltica aniônica com cargas; fator de resíduo 0.007
- colocação: mt14lba010g; fator de resíduo 0.0649432

## Recursos

**mt14iea020c** kg Emulsão asfáltica aniônica com cargas
Dados técnicos: Custo energético 31.940 MJ; Emissão de CO2 0.230 kg; Código LER 17 03 02; Massa do elemento 1 kg; Volume 0.001 m3

**mt14lba010g** m² Membrana de betume modificado com elastômero SBS
Dados técnicos: Custo energético 233.484 MJ; Emissão de CO2 6.574 kg; Código LER 17 03 02; Massa do elemento 4 kg; Volume 0.004 m3
Resíduos:
- embalagem: re170203 Plástico. (componente de resíduo); rendimento 0.053 kg; Código LER 17 02 03; Massa do elemento 1 kg; Volume 0.001667 m3
