# Encontro de cobertura plana acessível, ventilada com ralo. Impermeabilização com lâminas de poliolefinas

- Propriedade do ficheiro: CYPE Ingenieros S.A.
- Formato: FIEBDC-3/2016
- Programa: Gerador de preços para construção civil. CYPE Ingenieros, S.A.
- Data: 29/05/2024
- Âmbito geográfico: Brasil
- Moeda: BRL
- Custos indiretos: 3 %
- Despesas gerais: 13 %
- Lucro: 6 %
- IVA: 17 %

## Q Coberturas

### QB Planas acessíveis, ventiladas

#### QBF Pontos singulares

**QBF031** Un Encontro de cobertura plana acessível, ventilada com ralo. Impermeabilização com lâminas de poliolefinas.
Encontro de cobertura plana acessível, ventilada, com piso fixo, tipo convencional com ralo de saída vertical, realizando um rebaixo no suporte à volta do ralo, no qual será assente a impermeabilização formada por: peça de reforço de 0,5x0,5 m de superfície com lâmina impermeabilizante flexível tipo EVAC, composta por uma folha dupla de poliolefina termoplástica com acetato de vinil etileno, com ambas as faces revestidas de fibras de poliéster não tecidas, de 0,8 mm de espessura e 625 g/m², fixada ao suporte em toda a sua superfície com cimento cola melhorado, deformável e tixotrópico, C2 TE S1, e colocação de ralo de PVC, de saída vertical, de 100 mm de diâmetro, integramente aderido à peça de reforço anterior com cimento cola.
Inclui: Execução de rebaixe do suporte à volta do ralo. Limpeza e preparação da superfície. Colocação da peça de reforço com cimento cola. Colocação do ralo.
Critério de medição de projeto: Número de unidades previstas, segundo documentação gráfica de Projeto.
Critério de quantitativos de obra: Medir-se-á o número de unidades realmente executadas segundo especificações de Projeto.

| Código | Un | Descrição | Rendimento | Preço | Importância |
|---|---|---|---|---|---|
| mt09mcm060a | kg | Cimento cola melhorado, C2 TE S1, deformável, com deslizamento reduzido e tempo de colocação ampliado, cor cinza, à base de cimento, inertes de granulometria fina, resinas sintéticas e aditivos especiais, com propriedades tixotrópicas e de endurecimento sem retração. (material) | 1 | 2.03 | 2.030 |
| mt15rev010a | m² | Lâmina impermeabilizante flexível tipo EVAC, composta por uma folha dupla de poliolefina termoplástica com acetato de vinil etileno, com ambas as faces revestidas de fibras de poliéster não tecidas, de 0,8 mm de espessura e 625 g/m². (material) | 0.25 | 99.45 | 24.863 |
| mt15dan100yc | Un | Ralo de PVC, de saída vertical, de 100 mm de diâmetro. (material) | 1 | 65.2 | 65.200 |
| mo029 | h | Aplicador de lâminas impermeabilizantes. (mão de obra) | 0.32 | 32.24 | 10.317 |
| mo067 | h | Ajudante de aplicador de lâminas impermeabilizantes. (mão de obra) | 0.32 | 30.23 | 9.674 |
| mo008 | h | Encanador. (mão de obra) | 0.366 | 40.91 | 14.973 |
| % | % | Custos diretos complementares | 2 % | 127.057 | 2.541 |
|  |  | Custos diretos |  |  | 129.598 |

Resíduos:
- colocação: mt09mcm060a; fator de resíduo 0.07
- colocação: mt15rev010a; fator de resíduo 0.035

## Recursos

**mt09mcm060a** kg Cimento cola melhorado
Dados técnicos: Custo energético 3.871 MJ; Emissão de CO2 0.344 kg; Código LER 17 09 04; Massa do elemento 1 kg; Volume 0.000667 m3
Resíduos:
- embalagem: re170203 Plástico. (componente de resíduo); rendimento 0.003 kg; Código LER 17 02 03; Massa do elemento 1 kg; Volume 0.001667 m3

**mt15rev010a** m² Lâmina impermeabilizante flexível tipo EVAC
Dados técnicos: Custo energético 67.332 MJ; Emissão de CO2 3.343 kg; Código LER 17 02 03; Massa do elemento 0.625 kg; Volume 0.001042 m3
Resíduos:
- embalagem: re170203 Plástico; rendimento 0.07 kg
