# Camada de proteção de agregado reciclado, em coberturas planas

- Propriedade do ficheiro: CYPE Ingenieros S.A.
- Formato: FIEBDC-3/2016
- Programa: Gerador de preços para construção civil. CYPE Ingenieros, S.A.
- Data: 27/09/2024
- Âmbito geográfico: Brasil
- Moeda: BRL
- Custos indiretos: 3 %
- Despesas gerais: 13 %
- Lucro: 6 %
- IVA: 17 %

## Q Coberturas

### QC Componentes de coberturas planas

#### QCA Camada de proteção de agregado

**QCA030** m² Camada de proteção de agregado reciclado, em coberturas planas.
Camada de proteção de agregado reciclado de concreto, lavado, de granulometria compreendida entre 20 e 40 mm, fornecido em sacos Big Bag, com uma espessura média de 10 cm, em coberturas planas, com um caimento do 1% ao 5%.
Inclui: Colocação e espalhamento da camada de proteção de agregado.
Critério de medição de projeto: Superfície medida segundo documentação gráfica de Projeto.
Critério de quantitativos de obra: Medir-se-á a superfície realmente executada segundo especificações de Projeto.

| Código | Un | Descrição | Rendimento | Preço | Importância |
|---|---|---|---|---|---|
| mt01aro010a | t | Agregado reciclado de concreto, lavado, de granulometria compreendida entre 20 e 40 mm, fornecido em sacos Big Bag. (material) | 0.233 | 37.19 | 8.665 |
| mo020 | h | Pedreiro. (mão de obra) | 0.086 | 32.24 | 2.773 |
| mo113 | h | Auxiliar de serviços gerais. (mão de obra) | 0.172 | 27.81 | 4.783 |
| % | % | Custos diretos complementares | 2 % | 16.221 | 0.324 |
|  |  | Custos diretos |  |  | 16.545 |

Resíduos:
- colocação: mt01aro010a Agregado reciclado de concreto, lavado, de granulometria compreendida entre 20 e 40 mm, fornecido em sacos Big Bag; fator de resíduo 0.00638016

## Recursos

**mt01aro010a** t Agregado reciclado de concreto, lavado, de granulometria compreendida entre 20 e 40 mm, fornecido em sacos Big Bag
Dados técnicos: Custo energético 71.000 MJ; Emissão de CO2 10.000 kg; Código LER 01 04 08; Massa do elemento 1000 kg; Volume 0.666667 m3
