# Painel sanduíche, para cobertura plana

- Propriedade do ficheiro: CYPE Ingenieros S.A.
- Formato: FIEBDC-3/2016
- Programa: Gerador de preços para construção civil. CYPE Ingenieros, S.A.
- Data: 29/05/2024
- Âmbito geográfico: Brasil
- Moeda: BRL
- Custos indiretos: 3 %
- Despesas gerais: 13 %
- Lucro: 6 %
- IVA: 17 %

## Q Coberturas

### QC Componentes de coberturas planas

#### QCN Painéis

**QCN010** m² Painel sanduíche, para cobertura plana.
Painel sanduíche com encaixe macho-fêmea nas quatro faces, composto de: face exterior de placa de cimento reforçado com fibras, de 12 mm de espessura, núcleo isolante de espuma de poliestireno extrudido de 160 mm de espessura e face interior de placa de gesso reforçado com fibras, de 12 mm de espessura, de 2400x550 mm, transmissão térmica 0,277 W/(m²K), Euroclasse B-s1, d0 de reação ao fogo, fixado com parafusos autoatarraxantes de cabeça escareada, de aço galvanizado, sobre estrutura de madeira, com um vão entre apoios de 60 cm, para cobertura plana. Inclusive vedante adesivo, para a vedação de juntas entre painéis.
Inclui: Marcação e corte dos painéis. Colocação e fixação do painel sanduíche. Vedação de juntas.
Critério de medição de projeto: Superfície medida segundo documentação gráfica de Projeto.
Critério de quantitativos de obra: Medir-se-á a superfície realmente executada segundo especificações de Projeto.

| Código | Un | Descrição | Rendimento | Preço | Importância |
|---|---|---|---|---|---|
| mt13pst018mh | m² | Painel sanduíche com encaixe macho-fêmea nas quatro faces, composto de: face exterior de placa de cimento reforçado com fibras, de 12 mm de espessura, núcleo isolante de espuma de poliestireno extrudido de 160 mm de espessura e face interior de placa de gesso reforçado com fibras, de 12 mm de espessura, de 2400x550 mm, transmissão térmica 0,277 W/(m²K), Euroclasse B-s1, d0 de reação ao fogo. (material) | 1.05 | 264.73 | 277.967 |
| mt13pst050a | Un | Cartucho de 310 ml de vedante adesivo, à base de polímeros acrílicos em dispersão aquosa. (material) | 0.24 | 20.52 | 4.925 |
| mt13pst100q | Un | Parafuso autoatarraxante de cabeça escareada, de aço galvanizado, de 6 mm de diâmetro e 240 mm de comprimento. (material) | 12 | 4.61 | 55.320 |
| mo054 | h | Montador de isolamentos. (mão de obra) | 0.206 | 33.54 | 6.909 |
| mo101 | h | Ajudante de montador de isolamentos. (mão de obra) | 0.206 | 27.93 | 5.754 |
| % | % | Custos diretos complementares | 2 % | 350.875 | 7.018 |
|  |  | Custos diretos |  |  | 357.893 |

Resíduos:
- colocação: mt13pst018mh; fator de resíduo 0.006
- colocação: mt13pst050a Cartucho de 310 ml de vedante adesivo, à base de polímeros acrílicos em dispersão aquosa; fator de resíduo 0.06

## Recursos

**mt13pst018mh** m² Painel sanduíche com encaixe macho-fêmea nas quatro faces
Dados técnicos: Custo energético 3.207 MJ; Emissão de CO2 59.708 kg; Código LER 17 08 02; Massa do elemento 43.85 kg; Volume 0.04385 m3
Resíduos:
- embalagem: re170203 Plástico. (componente de resíduo); rendimento 0.015 kg; Código LER 17 02 03; Massa do elemento 1 kg; Volume 0.001667 m3

**mt13pst050a** Un Cartucho de 310 ml de vedante adesivo, à base de polímeros acrílicos em dispersão aquosa
Dados técnicos: Custo energético 87.088 MJ; Emissão de CO2 3.667 kg; Código LER 17 09 04; Massa do elemento 0.45 kg; Volume 0.0003 m3
Resíduos:
- embalagem: re170203 Plástico; rendimento 0.1 kg

**mt13pst100q** Un Parafuso autoatarraxante de cabeça escareada, de aço galvanizado, de 6 mm de diâmetro e 240 mm de comprimento
Dados técnicos: Custo energético 1.248 MJ; Emissão de CO2 0.124 kg; Código LER 17 04 05; Massa do elemento 0.0458 kg; Volume 0.000022 m3
Resíduos:
- embalagem: re150101 Embalagens de papel e cartão. (componente de resíduo); rendimento 0.002 kg; Código LER 15 01 01; Massa do elemento 1 kg; Volume 0.001333 m3
- embalagem: re170203 Plástico; rendimento 0.001 kg
