# Painel sanduíche, para cobertura plana

- Propriedade do ficheiro: CYPE Ingenieros S.A.
- Formato: FIEBDC-3/2016
- Programa: Gerador de preços para construção civil. CYPE Ingenieros, S.A.
- Data: 29/05/2024
- Âmbito geográfico: Brasil
- Moeda: BRL
- Custos indiretos: 3 %
- Despesas gerais: 13 %
- Lucro: 6 %
- IVA: 17 %

## Q Coberturas

### QC Componentes de coberturas planas

#### QCN Painéis

**QCN010** m² Painel sanduíche, para cobertura plana.
Painel sanduíche com encaixe macho-fêmea nas quatro faces, composto de: face exterior de placa de cimento reforçado com fibras, de 12 mm de espessura, núcleo isolante de espuma de poliestireno extrudido de 40 mm de espessura e face interior de placa de gesso reforçado com fibras, de 12 mm de espessura, de 2400x550 mm, transmissão térmica 0,717 W/(m²K), Euroclasse B-s1, d0 de reação ao fogo, fixado com parafusos autoatarraxantes de cabeça escareada, de aço galvanizado, sobre estrutura de madeira, com um vão entre apoios de 120 cm, para cobertura plana.
Inclui: Marcação e corte dos painéis. Colocação e fixação do painel sanduíche.
Critério de medição de projeto: Superfície medida segundo documentação gráfica de Projeto.
Critério de quantitativos de obra: Medir-se-á a superfície realmente executada segundo especificações de Projeto.

| Código | Un | Descrição | Rendimento | Preço | Importância |
|---|---|---|---|---|---|
| mt13pst018hh | m² | Painel sanduíche com encaixe macho-fêmea nas quatro faces, composto de: face exterior de placa de cimento reforçado com fibras, de 12 mm de espessura, núcleo isolante de espuma de poliestireno extrudido de 40 mm de espessura e face interior de placa de gesso reforçado com fibras, de 12 mm de espessura, de 2400x550 mm, transmissão térmica 0,717 W/(m²K), Euroclasse B-s1, d0 de reação ao fogo. (material) | 1.05 | 166.02 | 174.321 |
| mt13pst100h | Un | Parafuso autoatarraxante de cabeça escareada, de aço galvanizado, de 6 mm de diâmetro e 110 mm de comprimento. (material) | 7 | 1.21 | 8.470 |
| mo054 | h | Montador de isolamentos. (mão de obra) | 0.183 | 33.54 | 6.138 |
| mo101 | h | Ajudante de montador de isolamentos. (mão de obra) | 0.183 | 27.93 | 5.111 |
| % | % | Custos diretos complementares | 2 % | 194.040 | 3.881 |
|  |  | Custos diretos |  |  | 197.921 |

Resíduos:
- colocação: mt13pst018hh; fator de resíduo 0.0177989
- colocação: mt13pst100h Parafuso autoatarraxante de cabeça escareada, de aço galvanizado, de 6 mm de diâmetro e 110 mm de comprimento; fator de resíduo 0.00390476

## Recursos

**mt13pst018hh** m² Painel sanduíche com encaixe macho-fêmea nas quatro faces
Dados técnicos: Custo energético 2.373 MJ; Emissão de CO2 55.077 kg; Código LER 17 08 02; Massa do elemento 40.47 kg; Volume 0.04047 m3
Resíduos:
- embalagem: re170203 Plástico. (componente de resíduo); rendimento 0.008 kg; Código LER 17 02 03; Massa do elemento 1 kg; Volume 0.001667 m3

**mt13pst100h** Un Parafuso autoatarraxante de cabeça escareada, de aço galvanizado, de 6 mm de diâmetro e 110 mm de comprimento
Dados técnicos: Custo energético 0.551 MJ; Emissão de CO2 0.056 kg; Código LER 17 04 05; Massa do elemento 0.021 kg; Volume 0.00001 m3
Resíduos:
- embalagem: re150101 Embalagens de papel e cartão. (componente de resíduo); rendimento 0.001 kg; Código LER 15 01 01; Massa do elemento 1 kg; Volume 0.001333 m3
