# Painel sanduíche, para cobertura plana

- Propriedade do ficheiro: CYPE Ingenieros S.A.
- Formato: FIEBDC-3/2016
- Programa: Gerador de preços para construção civil. CYPE Ingenieros, S.A.
- Data: 29/05/2024
- Âmbito geográfico: Brasil
- Moeda: BRL
- Custos indiretos: 3 %
- Despesas gerais: 13 %
- Lucro: 6 %
- IVA: 17 %

## Q Coberturas

### QC Componentes de coberturas planas

#### QCN Painéis

**QCN010** m² Painel sanduíche, para cobertura plana.
Painel sanduíche com encaixe macho-fêmea nas quatro faces, composto de: face exterior de placa de cimento reforçado com fibras, de 12 mm de espessura, núcleo isolante de espuma de poliestireno extrudido de 160 mm de espessura e face interior de placa de gesso reforçado com fibras, de 12 mm de espessura, de 2400x550 mm, transmissão térmica 0,277 W/(m²K), Euroclasse B-s1, d0 de reação ao fogo, fixado com parafusos autoatarraxantes de cabeça escareada, de aço galvanizado, sobre estrutura de madeira, com um vão entre apoios de 120 cm, para cobertura plana.
Inclui: Marcação e corte dos painéis. Colocação e fixação do painel sanduíche.
Critério de medição de projeto: Superfície medida segundo documentação gráfica de Projeto.
Critério de quantitativos de obra: Medir-se-á a superfície realmente executada segundo especificações de Projeto.

| Código | Un | Descrição | Rendimento | Preço | Importância |
|---|---|---|---|---|---|
| mt13pst018mh | m² | Painel sanduíche com encaixe macho-fêmea nas quatro faces, composto de: face exterior de placa de cimento reforçado com fibras, de 12 mm de espessura, núcleo isolante de espuma de poliestireno extrudido de 160 mm de espessura e face interior de placa de gesso reforçado com fibras, de 12 mm de espessura, de 2400x550 mm, transmissão térmica 0,277 W/(m²K), Euroclasse B-s1, d0 de reação ao fogo. (material) | 1.05 | 264.73 | 277.967 |
| mt13pst100q | Un | Parafuso autoatarraxante de cabeça escareada, de aço galvanizado, de 6 mm de diâmetro e 240 mm de comprimento. (material) | 7 | 4.61 | 32.270 |
| mo054 | h | Montador de isolamentos. (mão de obra) | 0.183 | 33.54 | 6.138 |
| mo101 | h | Ajudante de montador de isolamentos. (mão de obra) | 0.183 | 27.93 | 5.111 |
| % | % | Custos diretos complementares | 2 % | 321.486 | 6.430 |
|  |  | Custos diretos |  |  | 327.916 |

Resíduos:
- colocação: mt13pst018mh; fator de resíduo 0.006

## Recursos

**mt13pst018mh** m² Painel sanduíche com encaixe macho-fêmea nas quatro faces
Dados técnicos: Custo energético 3.207 MJ; Emissão de CO2 59.708 kg; Código LER 17 08 02; Massa do elemento 43.85 kg; Volume 0.04385 m3
Resíduos:
- embalagem: re170203 Plástico. (componente de resíduo); rendimento 0.015 kg; Código LER 17 02 03; Massa do elemento 1 kg; Volume 0.001667 m3

**mt13pst100q** Un Parafuso autoatarraxante de cabeça escareada, de aço galvanizado, de 6 mm de diâmetro e 240 mm de comprimento
Dados técnicos: Custo energético 1.248 MJ; Emissão de CO2 0.124 kg; Código LER 17 04 05; Massa do elemento 0.0458 kg; Volume 0.000022 m3
Resíduos:
- embalagem: re150101 Embalagens de papel e cartão. (componente de resíduo); rendimento 0.002 kg; Código LER 15 01 01; Massa do elemento 1 kg; Volume 0.001333 m3
- embalagem: re170203 Plástico; rendimento 0.001 kg
