# Encontro de cobertura plana não acessível, não ventilada com ralo. Impermeabilização com lâminas de PVC

- Propriedade do ficheiro: CYPE Ingenieros S.A.
- Formato: FIEBDC-3/2016
- Programa: Gerador de preços para construção civil. CYPE Ingenieros, S.A.
- Data: 29/05/2024
- Âmbito geográfico: Brasil
- Moeda: BRL
- Custos indiretos: 3 %
- Despesas gerais: 13 %
- Lucro: 6 %
- IVA: 17 %

## Q Coberturas

### QD Planas não acessíveis, não ventiladas

#### QDF Pontos singulares

**QDF032** Un Encontro de cobertura plana não acessível, não ventilada com ralo. Impermeabilização com lâminas de PVC.
Encontro de cobertura plana não acessível, não ventilada, com godo, tipo invertida com ralo de saída horizontal, de PVC, de 65x100x425 mm, com curva para tubo de queda de 100 mm de diâmetro, fixado com solda termoplástica à tela impermeabilizante de PVC.
Critérios considerados na determinação do preço da unidade de obra: O preço não inclui a tela impermeabilizante de PVC.
Inclui: Execução de rebaixe do suporte à volta do ralo. Limpeza e preparação da superfície. Colocação da peça de reforço. Colocação do ralo.
Critério de medição de projeto: Número de unidades previstas, segundo documentação gráfica de Projeto.
Critério de quantitativos de obra: Medir-se-á o número de unidades realmente executadas segundo especificações de Projeto.

| Código | Un | Descrição | Rendimento | Preço | Importância |
|---|---|---|---|---|---|
| mt15dan110j | Un | Ralo de saída horizontal, de PVC, de 65x100x425 mm, com curva para tubo de queda de 100 mm de diâmetro. (material) | 1 | 172.39 | 172.390 |
| mo029 | h | Aplicador de lâminas impermeabilizantes. (mão de obra) | 0.114 | 32.24 | 3.675 |
| mo067 | h | Ajudante de aplicador de lâminas impermeabilizantes. (mão de obra) | 0.114 | 30.23 | 3.446 |
| mo008 | h | Encanador. (mão de obra) | 0.366 | 40.91 | 14.973 |
| % | % | Custos diretos complementares | 2 % | 194.484 | 3.890 |
|  |  | Custos diretos |  |  | 198.374 |
