# Cobertura plana não acessível, ventilada, auto-protegida, tipo convencional. Impermeabilização com lâminas asfálticas, tipo bicamada

- Propriedade do ficheiro: CYPE Ingenieros S.A.
- Formato: FIEBDC-3/2016
- Programa: Gerador de preços para construção civil. CYPE Ingenieros, S.A.
- Data: 27/09/2024
- Âmbito geográfico: Brasil
- Moeda: BRL
- Custos indiretos: 3 %
- Despesas gerais: 13 %
- Lucro: 6 %
- IVA: 17 %

## Q Coberturas

### QE Planas não acessíveis, ventiladas

#### QEA Auto-protegidas

**QEA012** m² Cobertura plana não acessível, ventilada, auto-protegida, tipo convencional. Impermeabilização com lâminas asfálticas, tipo bicamada.
Cobertura plana não acessível, ventilada, auto-protegida, tipo convencional, caimento do 1% ao 15%. FORMAÇÃO DE PENDENTES: painel cerâmico furado com encaixe macho-fêmea de 80x25x3,5 cm com camada de regularização de argamassa de cimento, confeccionada em obra, dosificação 1:6, de 3 cm de espessura, acabamento afagado, sobre muretes de bloco cerâmico furado de 30x20x9 cm, assente com argamassa de cimento, confeccionada em obra, dosificação 1:6, dispostos cada 80 cm e com 30 cm de altura média, arrematados superiormente com mestras de argamassa de cimento, confeccionada em obra, dosificação 1:6; ISOLAMENTO TÉRMICO: feltro isolante de lã mineral; IMPERMEABILIZAÇÃO: tipo bicamada, colada, composta por membrana de betume modificado com elastômero SBS, de 2,5 mm de espessura, com armadura de feltro de fibra de vidro de 60 g/m², prévia aplicação de primer com emulsão asfáltica aniônica com cargas, e membrana de betume modificado com elastômero SBS, de 2,5 mm de espessura, com armadura de feltro de poliéster reforçado e estabilizado de 160 g/m² colada à anterior com maçarico, sem coincidir as suas juntas.
Critérios considerados na determinação do preço da unidade de obra: O preço não inclui a execução e a vedação das juntas nem a execução de arremates nos encontros com paramentos e drenagens.
Inclui: Marcação dos pontos singulares. Marcação dos caimentos e traçado de espigões, águas furtadas e juntas. Formação de caimentos com guias de espigões, água furtada e juntas com mestras de bloco. Enchimento de juntas com poliestireno expandido. Execução dos muretes. Revisão da superfície base na qual se realiza a fixação do isolamento de acordo com as exigências da técnica a utilizar. Corte, ajuste e colocação do isolamento. Execução do painel cerâmico com encaixe macho-fêmea sobre os muretes. Descarga, espalhamento e nivelamento com réguas da camada de argamassa de regularização. Limpeza e preparação da superfície. Colocação da impermeabilização.
Critério de medição de projeto: Superfície medida em projeção horizontal, segundo documentação gráfica de Projeto, desde as faces interiores dos parapeitos ou muretes perimetrais que a limitam.
Critério de quantitativos de obra: Medir-se-á, em projeção horizontal, a superfície realmente executada segundo especificações de Projeto, desde as faces interiores dos parapeitos ou muretes perimetrais que a limitam.

| Código | Un | Descrição | Rendimento | Preço | Importância |
|---|---|---|---|---|---|
| mt04lpt010c | Un | Bloco cerâmico furado duplo, para revestir, 30x20x9 cm, densidade 746 kg/m³. (material) | 6 | 0.71 | 4.260 |
| mt08aaa010a | m³ | Água. (material) | 0.012 | 3.79 | 0.045 |
| mt01arg005a | t | Areia de pedreira, para argamassa preparada em obra. (material) | 0.065 | 50.71 | 3.296 |
| mt08cem002 | kg | Cimento cinza em sacos. (material) | 10 | 0.63 | 6.300 |
| mt16pea020b | m² | Painel rígido de poliestireno expandido, borda lateral reta, de 20 mm de espessura, resistência térmica 0,55 m²K/W, condutibilidade térmica 0,036 W/(mK), para junta de dilatação. (material) | 0.01 | 8.98 | 0.090 |
| mt16lra040a | m² | Feltro isolante de lã mineral, revestido em uma das suas faces com um complexo de papel kraft com polietileno que atua como barreira de vapor, de 80 mm de espessura, resistência térmica 2 m²K/W, condutibilidade térmica 0,042 W/(mK), Euroclasse F de reação ao fogo, capacidade de absorção de água a curto prazo <=1 kg/m² e fator de resistência à difusão do vapor de água 1,3. (material) | 1.2 | 58.21 | 69.852 |
| mt04lvg020c | Un | Painel cerâmico furado com encaixe macho-fêmea, para revestir, 80x25x3 cm, com topos retos. (material) | 5 | 3.17 | 15.850 |
| mt14lga010ca | m² | Membrana de betume modificado com elastômero SBS, de 2,5 mm de espessura, massa nominal 4 kg/m², com armadura de feltro de poliéster reforçado e estabilizado de 160 g/m², com autoproteção mineral de cor cinza. (material) | 1.1 | 48.79 | 53.669 |
| mt14lba010a | m² | Membrana de betume modificado com elastômero SBS, de 2,5 mm de espessura, massa nominal 3 kg/m², com armadura de feltro de fibra de vidro de 60 g/m², de superfície não protegida. (material) | 1.1 | 32.15 | 35.365 |
| mt14iea020c | kg | Emulsão asfáltica aniônica com cargas. (material) | 0.3 | 22.09 | 6.627 |
| mq06hor010 | h | Betoneira elétrica com uma capacidade de amassamento de 160 l. (equipamento) | 0.032 | 12.69 | 0.406 |
| mo020 | h | Pedreiro. (mão de obra) | 0.892 | 32.24 | 28.758 |
| mo113 | h | Auxiliar de serviços gerais. (mão de obra) | 1.258 | 27.81 | 34.985 |
| mo054 | h | Montador de isolamentos. (mão de obra) | 0.057 | 33.54 | 1.912 |
| mo101 | h | Ajudante de montador de isolamentos. (mão de obra) | 0.057 | 27.93 | 1.592 |
| mo029 | h | Aplicador de lâminas impermeabilizantes. (mão de obra) | 0.194 | 32.24 | 6.255 |
| mo067 | h | Ajudante de aplicador de lâminas impermeabilizantes. (mão de obra) | 0.194 | 30.23 | 5.865 |
| % | % | Custos diretos complementares | 2 % | 275.127 | 5.503 |
|  |  | Custos diretos |  |  | 280.630 |

Resíduos:
- colocação: mt04lpt010c Bloco cerâmico furado duplo, para revestir, 30x20x9 cm, densidade 746 kg/m³; fator de resíduo 0.0516306
- colocação: mt01arg005a Areia de pedreira, para argamassa preparada em obra; fator de resíduo 0.00501329
- colocação: mt08cem002 Cimento cinza em sacos; fator de resíduo 0.0063
- colocação: mt16pea020b; fator de resíduo 0.048
- colocação: mt16lra040a; fator de resíduo 0.0535413
- colocação: mt04lvg020c Painel cerâmico furado com encaixe macho-fêmea, para revestir, 80x25x3 cm, com topos retos; fator de resíduo 0.0196
- colocação: mt14lga010ca; fator de resíduo 0.063174
- colocação: mt14lba010a; fator de resíduo 0.07
- colocação: mt14iea020c Emulsão asfáltica aniônica com cargas; fator de resíduo 0.007

## Recursos

**mt04lpt010c** Un Bloco cerâmico furado duplo, para revestir, 30x20x9 cm, densidade 746 kg/m³
Dados técnicos: Custo energético 11.437 MJ; Emissão de CO2 0.829 kg; Código LER 17 01 02; Massa do elemento 3.5 kg; Volume 0.0028 m3
Resíduos:
- embalagem: re170201 Madeira. (componente de resíduo); rendimento 0.008 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg

**mt16pea020b** m² Painel rígido de poliestireno expandido
Dados técnicos: Custo energético 57.501 MJ; Emissão de CO2 1.999 kg; Código LER 17 06 04; Massa do elemento 0.6 kg; Volume 0.001 m3
Resíduos:
- embalagem: re170203 Plástico; rendimento 0.024 kg

**mt16lra040a** m² Feltro isolante de lã mineral
Dados técnicos: Custo energético 108.867 MJ; Emissão de CO2 2.886 kg; Código LER 17 06 04; Massa do elemento 1.84 kg; Volume 0.003067 m3
Resíduos:
- embalagem: re170203 Plástico; rendimento 0.026 kg

**mt04lvg020c** Un Painel cerâmico furado com encaixe macho-fêmea, para revestir, 80x25x3 cm, com topos retos
Dados técnicos: Custo energético 21.477 MJ; Emissão de CO2 1.248 kg; Código LER 17 01 03; Massa do elemento 6 kg; Volume 0.0048 m3
Resíduos:
- embalagem: re170201 Madeira; rendimento 0.017 kg
- embalagem: re170203 Plástico; rendimento 0.004 kg

**mt14lga010ca** m² Membrana de betume modificado com elastômero SBS
Dados técnicos: Custo energético 233.582 MJ; Emissão de CO2 6.579 kg; Código LER 17 03 02; Massa do elemento 4 kg; Volume 0.004 m3
Resíduos:
- embalagem: re170203 Plástico; rendimento 0.054 kg

**mt14lba010a** m² Membrana de betume modificado com elastômero SBS
Dados técnicos: Custo energético 176.114 MJ; Emissão de CO2 4.981 kg; Código LER 17 03 02; Massa do elemento 3 kg; Volume 0.003 m3
Resíduos:
- embalagem: re170203 Plástico; rendimento 0.05 kg

**mt14iea020c** kg Emulsão asfáltica aniônica com cargas
Dados técnicos: Custo energético 31.940 MJ; Emissão de CO2 0.230 kg; Código LER 17 03 02; Massa do elemento 1 kg; Volume 0.001 m3
