# Beiral decorativo

- Propriedade do ficheiro: CYPE Ingenieros S.A.
- Formato: FIEBDC-3/2016
- Programa: Gerador de preços para construção civil. CYPE Ingenieros, S.A.
- Data: 29/05/2024
- Âmbito geográfico: Brasil
- Moeda: BRL
- Custos indiretos: 3 %
- Despesas gerais: 13 %
- Lucro: 6 %
- IVA: 17 %

## Q Coberturas

### QR Arremates

#### QRA Beirais

**QRA010** m Beiral decorativo.
Beiral decorativo no telhado, formado por bloco moldado para beiral, em forma de peito de pomba, assente com argamassa de cimento, confeccionada em obra, com aditivo hidrófugo, dosificação 1:3.
Critérios considerados na determinação do preço da unidade de obra: O preço não inclui o enchimento das telhas de beiral.
Inclui: Marcação na laje dos elementos componentes do beiral. Colocação dos blocos cerâmicos.
Critério de medição de projeto: Comprimento da borda da vertente, medida pela sua face exterior, segundo documentação gráfica de Projeto.
Critério de quantitativos de obra: Medir-se-á, pelo seu maior desenvolvimento linear, o comprimento realmente executado segundo especificações de Projeto.

| Código | Un | Descrição | Rendimento | Preço | Importância |
|---|---|---|---|---|---|
| mt05mpa011a | Un | Bloco cerâmico aparente maciço prensado, peito de pomba, vermelho, 24x12x5 cm. (material) | 18 | 3 | 54.000 |
| mt08aaa010a | m³ | Água. (material) | 0.006 | 3.79 | 0.023 |
| mt01arg005a | t | Areia de pedreira, para argamassa preparada em obra. (material) | 0.033 | 50.71 | 1.673 |
| mt08cem002 | kg | Cimento cinza em sacos. (material) | 5 | 0.63 | 3.150 |
| mq06hor010 | h | Betoneira elétrica com uma capacidade de amassamento de 160 l. (equipamento) | 0.022 | 12.69 | 0.279 |
| mo020 | h | Pedreiro. (mão de obra) | 0.687 | 32.24 | 22.149 |
| mo077 | h | Ajudante de pedreiro. (mão de obra) | 0.87 | 30.23 | 26.300 |
| % | % | Custos diretos complementares | 2 % | 107.574 | 2.151 |
|  |  | Custos diretos |  |  | 109.725 |

Resíduos:
- colocação: mt05mpa011a Bloco cerâmico aparente maciço prensado, peito de pomba, vermelho, 24x12x5 cm; fator de resíduo 0.0105
- colocação: mt01arg005a Areia de pedreira, para argamassa preparada em obra; fator de resíduo 0.00501329
- colocação: mt08cem002 Cimento cinza em sacos; fator de resíduo 0.0063

## Recursos

**mt05mpa011a** Un Bloco cerâmico aparente maciço prensado, peito de pomba, vermelho, 24x12x5 cm
Dados técnicos: Custo energético 43.081 MJ; Emissão de CO2 0.643 kg; Código LER 17 01 02; Massa do elemento 2.49 kg; Volume 0.001992 m3
Resíduos:
- embalagem: re170201 Madeira. (componente de resíduo); rendimento 0.005 kg; Código LER 17 02 01; Massa do elemento 1 kg; Volume 0.000909 m3
- embalagem: re170203 Plástico. (componente de resíduo); rendimento 0.001 kg; Código LER 17 02 03; Massa do elemento 1 kg; Volume 0.001667 m3

**mt08aaa010a** m³ Água
Dados técnicos: Custo energético 60.000 MJ; Emissão de CO2 30.000 kg

**mt01arg005a** t Areia de pedreira, para argamassa preparada em obra
Dados técnicos: Custo energético 75.000 MJ; Emissão de CO2 4.000 kg; Código LER 01 04 08; Massa do elemento 1000 kg; Volume 0.666667 m3

**mt08cem002** kg Cimento cinza em sacos
Dados técnicos: Custo energético 7.174 MJ; Emissão de CO2 0.904 kg; Código LER 17 01 01; Massa do elemento 1 kg; Volume 0.000667 m3
Resíduos:
- embalagem: re150101 Embalagens de papel e cartão. (componente de resíduo); rendimento 0.014 kg; Código LER 15 01 01; Massa do elemento 1 kg; Volume 0.001333 m3
- embalagem: re170201 Madeira; rendimento 0.001 kg
- embalagem: re170203 Plástico; rendimento 0.003 kg
