# Cobertura de telhas cerâmicas

- Propriedade do ficheiro: CYPE Ingenieros S.A.
- Formato: FIEBDC-3/2016
- Programa: Gerador de preços para construção civil. CYPE Ingenieros, S.A.
- Data: 27/09/2024
- Âmbito geográfico: Brasil
- Moeda: BRL
- Custos indiretos: 3 %
- Despesas gerais: 13 %
- Lucro: 6 %
- IVA: 17 %

## Q Coberturas

### QT Inclinadas

#### QTT Telhados

**QTT030** m² Cobertura de telhas cerâmicas.
Cobertura de telhas cerâmicas, com um caimento médio de 35%, composto de: SUBCOBERTURA: manta térmica e impermeabilizante, de malha de fios de polietileno, recoberta em uma das suas faces com laminado metalizado refletivo, de 1 m de largura e 0,094 mm de espessura; TELHAS: telhas cerâmicas Portuguesas, vermelhas, com acabamento natural, de 38x20 cm, fixadas uma de cada quatro com arame galvanizado sobre ripa de 1x4 cm de seção de madeira serrada de pinho do Paraná (araucaria angustifolia). Inclusive perfuração das telhas para permitir a amarração às ripas.
Critérios considerados na determinação do preço da unidade de obra: O preço não inclui a superfície suporte.
Inclui: Colocação da manta impermeabilizante. Colocação das ripas. Perfuração das telhas. Colocação das telhas. Fixação das telhas às ripas.
Critério de medição de projeto: Superfície medida em projeção horizontal, segundo documentação gráfica de Projeto.
Critério de quantitativos de obra: Medir-se-á, em projeção horizontal, a superfície realmente executada segundo especificações de Projeto.

| Código | Un | Descrição | Rendimento | Preço | Importância |
|---|---|---|---|---|---|
| mt15dag100a | m² | Manta térmica e impermeabilizante, de malha de fios de polietileno, recoberta em uma das suas faces com laminado metalizado refletivo, de 1 m de largura e 0,094 mm de espessura. (material) | 1.1 | 4.7 | 5.170 |
| mt15dag110 | m | Fita adesiva de alumínio de 48 mm de largura. (material) | 1 | 0.45 | 0.450 |
| mt07mee400haajb | m³ | Madeira serrada de pinho do Paraná (araucaria angustifolia) para ripa de 1x4 cm de seção, com classe de resistência C25, para um teor de umidade de 12%, segundo NBR 7190. (material) | 0.002 | 747.37 | 1.495 |
| mt08var200d | kg | Pregos comuns 18x27 com cabeça, de 3,4 mm de diâmetro e 62,1 mm de comprimento. (material) | 0.059 | 4.5 | 0.266 |
| mt13tbr010ye | Un | Telha cerâmica Portuguesa, vermelha, com acabamento natural, de 38x20 cm. (material) | 18.912 | 1.49 | 28.179 |
| mt08var050 | kg | Arame galvanizado para atar, de 1,30 mm de diâmetro. (material) | 0.014 | 3.79 | 0.053 |
| mo011 | h | Montador. (mão de obra) | 0.148 | 40.91 | 6.055 |
| mo080 | h | Ajudante de montador. (mão de obra) | 0.323 | 30.23 | 9.764 |
| mo029 | h | Aplicador de lâminas impermeabilizantes. (mão de obra) | 0.343 | 32.24 | 11.058 |
| mo067 | h | Ajudante de aplicador de lâminas impermeabilizantes. (mão de obra) | 0.343 | 30.23 | 10.369 |
| % | % | Custos diretos complementares | 2 % | 72.859 | 1.457 |
|  |  | Custos diretos |  |  | 74.316 |

Resíduos:
- colocação: mt15dag100a; fator de resíduo 0.06
- colocação: mt15dag110 Fita adesiva de alumínio de 48 mm de largura; fator de resíduo 0.048
- colocação: mt07mee400haajb; fator de resíduo 0.00231152
- colocação: mt08var200d Pregos comuns 18x27 com cabeça, de 3,4 mm de diâmetro e 62,1 mm de comprimento; fator de resíduo 0.0045
- colocação: mt08var050 Arame galvanizado para atar, de 1,30 mm de diâmetro; fator de resíduo 0.0038

## Recursos

**mt15dag100a** m² Manta térmica e impermeabilizante
Dados técnicos: Custo energético 14.111 MJ; Emissão de CO2 0.533 kg; Código LER 17 06 04; Massa do elemento 0.086 kg; Volume 0.000143 m3
Resíduos:
- embalagem: re170203 Plástico. (componente de resíduo); rendimento 0.024 kg; Código LER 17 02 03; Massa do elemento 1 kg; Volume 0.001667 m3

**mt15dag110** m Fita adesiva de alumínio de 48 mm de largura
Dados técnicos: Custo energético 7.761 MJ; Emissão de CO2 0.560 kg; Código LER 17 04 02; Massa do elemento 0.065 kg; Volume 0.000043 m3
Resíduos:
- embalagem: re170203 Plástico; rendimento 0.005 kg

**mt07mee400haajb** m³ Madeira serrada de pinho do Paraná (araucaria angustifolia) para ripa de 1x4 cm de seção
Dados técnicos: Custo energético 25952.027 MJ; Emissão de CO2 -765.460 kg; Código LER 17 02 01; Massa do elemento 580 kg; Volume 0.527273 m3
Resíduos:
- embalagem: re170203 Plástico; rendimento 0.029 kg

**mt08var200d** kg Pregos comuns 18x27 com cabeça, de 3,4 mm de diâmetro e 62,1 mm de comprimento
Dados técnicos: Custo energético 9.830 MJ; Emissão de CO2 0.510 kg; Código LER 17 04 05; Massa do elemento 1 kg; Volume 0.000476 m3

**mt08var050** kg Arame galvanizado para atar, de 1,30 mm de diâmetro
Dados técnicos: Custo energético 25.100 MJ; Emissão de CO2 2.560 kg; Código LER 17 04 05; Massa do elemento 1 kg; Volume 0.000476 m3
