# Telha solar fotovoltaica plana

- Propriedade do ficheiro: CYPE Ingenieros S.A.
- Formato: FIEBDC-3/2016
- Programa: Gerador de preços para construção civil. CYPE Ingenieros, S.A.
- Data: 29/05/2024
- Âmbito geográfico: Brasil
- Moeda: BRL
- Custos indiretos: 3 %
- Despesas gerais: 13 %
- Lucro: 6 %
- IVA: 17 %

## Q Coberturas

### QU Componentes de coberturas inclinadas e curvas

#### QUF De telhas solares fotovoltaicas

**QUF005** Un Telha solar fotovoltaica plana.
Telha solar fotovoltaica plana de células de silício policristalino, cor preto, potência máxima (Wp) 140 W, tensão a máxima potência (Vmp) 17,09 V, intensidade a máxima potência (Imp) 8,2 A, tensão em circuito aberto (Voc) 20,32 V, intensidade de curto-circuito (Isc) 8,7 A, eficiência 13,11%, 32 células de 156x156 mm, vidro exterior temperado de 4 mm de espessura, camada adesiva de polivinil butiral (PVB), camada posterior de vidro temperado de 4 mm de espessura, temperatura de trabalho -40°C até 85°C, dimensões 1407x760x9 mm, resistência à carga do vento 245 kg/m², resistência à carga da neve 551 kg/m², peso 23,55 kg, com caixa de ligações com díodos, cabos polarizados de 4 mm² de seção e 450 mm de comprimento e conectores MC4. Inclusive acessórios de montagem e material de ligação elétrica.
Inclui: Colocação e fixação. Ligação e verificação do seu correto funcionamento.
Critério de medição de projeto: Número de unidades previstas, segundo documentação gráfica de Projeto.
Critério de quantitativos de obra: Medir-se-á o número de unidades realmente executadas segundo especificações de Projeto.

| Código | Un | Descrição | Rendimento | Preço | Importância |
|---|---|---|---|---|---|
| mt35sol110et | Un | Telha solar fotovoltaica plana de células de silício policristalino, cor preto, potência máxima (Wp) 140 W, tensão a máxima potência (Vmp) 17,09 V, intensidade a máxima potência (Imp) 8,2 A, tensão em circuito aberto (Voc) 20,32 V, intensidade de curto-circuito (Isc) 8,7 A, eficiência 13,11%, 32 células de 156x156 mm, vidro exterior temperado de 4 mm de espessura, camada adesiva de polivinil butiral (PVB), camada posterior de vidro temperado de 4 mm de espessura, temperatura de trabalho -40°C até 85°C, dimensões 1407x760x9 mm, resistência à carga do vento 245 kg/m², resistência à carga da neve 551 kg/m², peso 23,55 kg, com caixa de ligações com díodos, cabos polarizados de 4 mm² de seção e 450 mm de comprimento e conectores MC4. (material) | 1 | 1091.34 | 1091.340 |
| mo003 | h | Eletricista. (mão de obra) | 0.332 | 40.91 | 13.582 |
| mo102 | h | Ajudante de eletricista. (mão de obra) | 0.332 | 30.78 | 10.219 |
| % | % | Custos diretos complementares | 2 % | 1115.141 | 22.303 |
|  |  | Custos diretos |  |  | 1137.444 |
