# Cobertura de chapa perfilada de aço

- Propriedade do ficheiro: CYPE Ingenieros S.A.
- Formato: FIEBDC-3/2016
- Programa: Gerador de preços para construção civil. CYPE Ingenieros, S.A.
- Data: 29/05/2024
- Âmbito geográfico: Brasil
- Moeda: BRL
- Custos indiretos: 3 %
- Despesas gerais: 13 %
- Lucro: 6 %
- IVA: 17 %

## Q Coberturas

### QU Componentes de coberturas inclinadas e curvas

#### QUM De chapas de aço e painéis sanduíche

**QUM010** m² Cobertura de chapa perfilada de aço.
Cobertura de chapa perfilada trapezoidal de aço pré-lacado, espessura 0,6 mm, 40 mm de altura do perfil e 250 mm de distância entre-eixos, colocada com uma sobreposição da chapa superior de 150 mm e uma sobreposição lateral de um trapézio e fixada mecanicamente sobre estrutura leve metálica, em cobertura inclinada, com um caimento maior que 5%. Inclusive acessórios de fixação das chapas.
Critérios considerados na determinação do preço da unidade de obra: O preço não inclui a estrutura suporte nem os pontos singulares e as peças especiais da cobertura.
Inclui: Limpeza da superfície suporte. Marcação das chapas por vertente. Corte, preparação e colocação das chapas. Fixação mecânica das chapas.
Critério de medição de projeto: Superfície medida em verdadeira magnitude, segundo documentação gráfica de Projeto.
Critério de quantitativos de obra: Medir-se-á, em verdadeira magnitude, a superfície realmente executada segundo especificações de Projeto.

| Código | Un | Descrição | Rendimento | Preço | Importância |
|---|---|---|---|---|---|
| mt13cap010cx | m² | Chapa perfilada trapezoidal de aço pré-lacado, espessura 0,6 mm, 40 mm de altura do perfil e 250 mm de distância entre-eixos. (material) | 1.05 | 25.39 | 26.660 |
| mt13cap030b | Un | Kit de acessórios de fixação, para chapas perfiladas, em coberturas inclinadas. (material) | 0.2 | 57.7 | 11.540 |
| mo051 | h | Montador de painéis metálicos. (mão de obra) | 0.286 | 33.54 | 9.592 |
| mo098 | h | Ajudante de montador de painéis metálicos. (mão de obra) | 0.143 | 27.93 | 3.994 |
| % | % | Custos diretos complementares | 2 % | 51.786 | 1.036 |
|  |  | Custos diretos |  |  | 52.822 |

Resíduos:
- colocação: mt13cap010cx; fator de resíduo 0.0185535

## Recursos

**mt13cap010cx** m² Chapa perfilada trapezoidal de aço pré-lacado
Dados técnicos: Custo energético 189.713 MJ; Emissão de CO2 17.301 kg; Código LER 17 04 05; Massa do elemento 5.89 kg; Volume 0.002805 m3
Resíduos:
- embalagem: re170203 Plástico. (componente de resíduo); rendimento 0.021 kg; Código LER 17 02 03; Massa do elemento 1 kg; Volume 0.001667 m3
