# Peças especiais para cobertura inclinada de painéis sanduíche isolantes

- Propriedade do ficheiro: CYPE Ingenieros S.A.
- Formato: FIEBDC-3/2016
- Programa: Gerador de preços para construção civil. CYPE Ingenieros, S.A.
- Data: 29/05/2024
- Âmbito geográfico: Brasil
- Moeda: BRL
- Custos indiretos: 3 %
- Despesas gerais: 13 %
- Lucro: 6 %
- IVA: 17 %

## Q Coberturas

### QU Componentes de coberturas inclinadas e curvas

#### QUM De chapas de aço e painéis sanduíche

**QUM022** Un Peças especiais para cobertura inclinada de painéis sanduíche isolantes.
Arejador linear estático, de chapa de aço galvanizado, de 3500 mm de comprimento, 600 mm de largura, abertura central de 250 mm de largura, 350 mm de altura e 0,6 mm de espessura, com suporte metálico adaptável à caimento da cobertura, para cobertura inclinada, com um caimento maior que 10%. Inclusive acessórios de fixação aos painéis sanduíche.
Inclui: Marcação e colocação das peças especiais sobre os painéis sanduíche. Fixação das peças aos painéis sanduíche.
Critério de medição de projeto: Número de unidades previstas, segundo documentação gráfica de Projeto.
Critério de quantitativos de obra: Medir-se-á o número de unidades realmente executadas segundo especificações de Projeto.

| Código | Un | Descrição | Rendimento | Preço | Importância |
|---|---|---|---|---|---|
| mt42sva920a | Un | Arejador linear estático, de chapa de aço galvanizado, de 3500 mm de comprimento, 600 mm de largura, abertura central de 250 mm de largura, 350 mm de altura e 0,6 mm de espessura, com suporte metálico adaptável à caimento da cobertura e acessórios de fixação. (material) | 1 | 1256.86 | 1256.860 |
| mo051 | h | Montador de painéis metálicos. (mão de obra) | 0.572 | 33.54 | 19.185 |
| mo098 | h | Ajudante de montador de painéis metálicos. (mão de obra) | 0.572 | 27.93 | 15.976 |
| % | % | Custos diretos complementares | 2 % | 1292.021 | 25.840 |
|  |  | Custos diretos |  |  | 1317.861 |
