# Ponto singular para cobertura inclinada de zinco

- Propriedade do ficheiro: CYPE Ingenieros S.A.
- Formato: FIEBDC-3/2016
- Programa: Gerador de preços para construção civil. CYPE Ingenieros, S.A.
- Data: 29/05/2024
- Âmbito geográfico: Brasil
- Moeda: BRL
- Custos indiretos: 3 %
- Despesas gerais: 13 %
- Lucro: 6 %
- IVA: 17 %

## Q Coberturas

### QU Componentes de coberturas inclinadas e curvas

#### QUZ De chapas de zinco

**QUZ011** m Ponto singular para cobertura inclinada de zinco.
Encontro lateral de vertente com paramento vertical para cobertura inclinada com um caimento maior que 5%, com chapa dobrada de zinco, de 0,8 mm de espessura, 25 cm de desenvolvimento e 8 dobras. Inclusive acessórios de fixação das peças à cobertura e vedante de base neutra monocomponente, para vedação de juntas.
Inclui: Marcação e colocação do arremate. Fixação mecânica.
Critério de medição de projeto: Largura medida segundo documentação gráfica de Projeto, incrementada em 5 cm para cada lado.
Critério de quantitativos de obra: Medir-se-á o comprimento realmente executado segundo especificações de Projeto, incluindo as entregas nos apoios.

| Código | Un | Descrição | Rendimento | Preço | Importância |
|---|---|---|---|---|---|
| mt13ccz030rc | m | Chapa dobrada de zinco, de 0,8 mm de espessura, 25 cm de desenvolvimento e 8 dobras, para encontro lateral de vertente com paramento vertical. (material) | 1 | 23.69 | 23.690 |
| mt13ccg030d | Un | Parafuso autoatarraxante de 6,5x130 mm de aço galvanizado, com arruela. (material) | 6 | 1.04 | 6.240 |
| mt21vva011 | l | Vedante de base neutra monocomponente, para vedação de juntas; para aplicar com pistola. (material) | 0.025 | 42.03 | 1.051 |
| mo051 | h | Montador de painéis metálicos. (mão de obra) | 0.214 | 33.54 | 7.178 |
| mo098 | h | Ajudante de montador de painéis metálicos. (mão de obra) | 0.107 | 27.93 | 2.989 |
| % | % | Custos diretos complementares | 2 % | 41.148 | 0.823 |
|  |  | Custos diretos |  |  | 41.971 |

Resíduos:
- colocação: mt13ccz030rc; fator de resíduo 0.06
- colocação: mt13ccg030d Parafuso autoatarraxante de 6,5x130 mm de aço galvanizado, com arruela; fator de resíduo 0.0041129

## Recursos

**mt13ccz030rc** m Chapa dobrada de zinco
Dados técnicos: Custo energético 69.328 MJ; Emissão de CO2 4.428 kg; Código LER 17 04 07; Massa do elemento 1.44 kg; Volume 0.00096 m3
Resíduos:
- embalagem: re170201 Madeira. (componente de resíduo); rendimento 0.022 kg; Código LER 17 02 01; Massa do elemento 1 kg; Volume 0.000909 m3
- embalagem: re170203 Plástico. (componente de resíduo); rendimento 0.004 kg; Código LER 17 02 03; Massa do elemento 1 kg; Volume 0.001667 m3

**mt13ccg030d** Un Parafuso autoatarraxante de 6,5x130 mm de aço galvanizado, com arruela
Dados técnicos: Custo energético 0.642 MJ; Emissão de CO2 0.065 kg; Código LER 17 04 05; Massa do elemento 0.0248 kg; Volume 0.000012 m3
Resíduos:
- embalagem: re150101 Embalagens de papel e cartão. (componente de resíduo); rendimento 0.001 kg; Código LER 15 01 01; Massa do elemento 1 kg; Volume 0.001333 m3
