# Revestimento mural interior com chapa de alumínio

- Propriedade do ficheiro: CYPE Ingenieros S.A.
- Formato: FIEBDC-3/2016
- Programa: Gerador de preços para construção civil. CYPE Ingenieros, S.A.
- Data: 29/10/2025
- Âmbito geográfico: Brasil
- Moeda: BRL
- Custos indiretos: 3 %
- Despesas gerais: 13 %
- Lucro: 6 %
- IVA: 17 %

## R Revestimentos e forros

### RD Decorativos

#### RDE Metálicos

**RDE020** m² Revestimento mural interior com chapa de alumínio.
Revestimento mural interior com chapa de alumínio anodizado natural, de 0,6 mm de espessura. Colocação em obra: com parafusos de aço galvanizado sobre substrutura suporte formada por perfis omega de aço galvanizado, de 85 mm de largura, com uma separação de 600 mm. Inclusive ancoragens mecânicas para a fixação da substrutura suporte ao paramento.
Inclui: Limpeza e preparação da superfície suporte. Marcação. Fixação dos perfis sobre o paramento. Corte e preparação do revestimento. Colocação e fixação do revestimento. Resolução de encontros e pontos singulares.
Critério de medição de projeto: Superfície medida segundo documentação gráfica de Projeto, descontando as aberturas de superfície maior de 2 m².
Critério de quantitativos de obra: Medir-se-á a superfície realmente executada segundo especificações de Projeto, descontando as aberturas de superfície maior de 2 m².

| Código | Un | Descrição | Rendimento | Preço | Importância |
|---|---|---|---|---|---|
| mt29pme030a | m | Perfil omega de aço galvanizado, de 85 mm de largura. (material) | 1.66 | 5.98 | 9.927 |
| mt26aaa033a | Un | Ancoragem mecânica com bucha de nylon e parafuso de aço galvanizado, de cabeça escareada. (material) | 12 | 0.81 | 9.720 |
| mt29pme020a | m² | Chapa de alumínio anodizado natural, de 0,6 mm de espessura, para revestimento de paramentos, trabalhada em oficina. (material) | 1.05 | 90.98 | 95.529 |
| mt29pme045a | Un | Parafuso autoperfurante de aço inoxidável, com cabeça arredondada, para fixação à vista de chapas de alumínio e de aço. Inclusive lacagem da cabeça na mesma cor da chapa. (material) | 9.33 | 1.36 | 12.689 |
| mo018 | h | Serralheiro. (mão de obra) | 0.31 | 33.72 | 10.453 |
| mo059 | h | Ajudante de serralheiro. (mão de obra) | 0.31 | 31.41 | 9.737 |
| % | % | Custos diretos complementares | 2 % | 148.055 | 2.961 |
|  |  | Custos diretos |  |  | 151.016 |

Resíduos:
- colocação: mt29pme030a Perfil omega de aço galvanizado, de 85 mm de largura; fator de resíduo 0.0160606
- colocação: mt26aaa033a Ancoragem mecânica com bucha de nylon e parafuso de aço galvanizado, de cabeça escareada; fator de resíduo 0.00430435
- colocação: mt29pme020a Chapa de alumínio anodizado natural, de 0,6 mm de espessura, para revestimento de paramentos, trabalhada em oficina; fator de resíduo 0.024
- colocação: mt29pme045a; fator de resíduo 0.00378788

## Recursos

**mt29pme030a** m Perfil omega de aço galvanizado, de 85 mm de largura
Dados técnicos: Custo energético 17.116 MJ; Emissão de CO2 1.716 kg; Código LER 17 04 05; Massa do elemento 0.66 kg; Volume 0.000314 m3
Resíduos:
- embalagem: re170203 Plástico. (componente de resíduo); rendimento 0.006 kg; Código LER 17 02 03; Massa do elemento 1 kg; Volume 0.001667 m3

**mt26aaa033a** Un Ancoragem mecânica com bucha de nylon e parafuso de aço galvanizado, de cabeça escareada
Dados técnicos: Custo energético 1.605 MJ; Emissão de CO2 0.133 kg; Código LER 17 04 05; Massa do elemento 0.046 kg; Volume 0.000022 m3
Resíduos:
- embalagem: re150101 Embalagens de papel e cartão. (componente de resíduo); rendimento 0.001 kg; Código LER 15 01 01; Massa do elemento 1 kg; Volume 0.001333 m3

**mt29pme020a** m² Chapa de alumínio anodizado natural, de 0,6 mm de espessura, para revestimento de paramentos, trabalhada em oficina
Dados técnicos: Custo energético 187.322 MJ; Emissão de CO2 14.102 kg; Código LER 17 04 02; Massa do elemento 1.62 kg; Volume 0.00108 m3
Resíduos:
- embalagem: re170203 Plástico; rendimento 0.022 kg

**mt29pme045a** Un Parafuso autoperfurante de aço inoxidável
Dados técnicos: Custo energético 0.341 MJ; Emissão de CO2 0.049 kg; Código LER 17 04 05; Massa do elemento 0.0066 kg; Volume 0.000003 m3
Resíduos:
- embalagem: re150101 Embalagens de papel e cartão; rendimento 0.001 kg
