# Revestimento mural com painel de madeira

- Propriedade do ficheiro: CYPE Ingenieros S.A.
- Formato: FIEBDC-3/2016
- Programa: Gerador de preços para construção civil. CYPE Ingenieros, S.A.
- Data: 28/08/2025
- Âmbito geográfico: Brasil
- Moeda: BRL
- Custos indiretos: 3 %
- Despesas gerais: 13 %
- Lucro: 6 %
- IVA: 17 %

## R Revestimentos e forros

### RD Decorativos

#### RDM De madeira

**RDM010** m² Revestimento mural com painel de madeira.
Revestimento mural interior com painel de fibras de madeira e resinas sintéticas de densidade média (MDF), revestido em uma das suas faces com papel melamínico, cor castanho, de 6 mm de espessura. Colocação em obra: sobre ripas de madeira, com uma separação de 400 mm. Inclusive parafusos para a fixação das ripas à superfície suporte.
Inclui: Limpeza e preparação da superfície suporte. Marcação das ripas no paramento. Colocação, nivelamento, aprumo e fixação de ripas. Corte e preparação do revestimento. Colocãção e fixação sobre as ripas. Resolução de encontros e pontos singulares.
Critério de medição de projeto: Superfície medida segundo documentação gráfica de Projeto, descontando as aberturas de superfície maior de 2 m².
Critério de quantitativos de obra: Medir-se-á a superfície realmente executada segundo especificações de Projeto, descontando as aberturas de superfície maior de 2 m².

| Código | Un | Descrição | Rendimento | Preço | Importância |
|---|---|---|---|---|---|
| mt07mee400ibckb | m³ | Madeira serrada de pinus (pinus spp) para ripa de 2,5x5 cm de seção, com classe de resistência C25, para um teor de umidade de 12%, segundo NBR 7190. (material) | 2.5 | 758.19 | 1895.475 |
| mt29tma120 | Un | Parafuso de aço galvanizado, de 80 mm de comprimento, com arruela. (material) | 3 | 0.3 | 0.900 |
| mt29tma130 | Un | Bucha comprida, de plástico, para parede. (material) | 3 | 0.06 | 0.180 |
| mt29tbr010aa | m² | Painel de fibras de madeira e resinas sintéticas de densidade média (MDF), revestido em uma das suas faces com papel melamínico, cor castanho, de 6 mm de espessura. (material) | 1.05 | 14.1 | 14.805 |
| mt08var200a | kg | Pregos comuns 12x12 com cabeça, de 1,8 mm de diâmetro e 27,6 mm de comprimento. (material) | 0.005 | 5.42 | 0.027 |
| mo017 | h | Carpinteiro. (mão de obra) | 0.565 | 33.02 | 18.656 |
| mo058 | h | Ajudante de carpinteiro. (mão de obra) | 0.282 | 31.35 | 8.841 |
| % | % | Custos diretos complementares | 2 % | 1938.884 | 38.778 |
|  |  | Custos diretos |  |  | 1977.662 |

Resíduos:
- colocação: mt07mee400ibckb; fator de resíduo 0.0023038
- colocação: mt29tma120 Parafuso de aço galvanizado, de 80 mm de comprimento, com arruela; fator de resíduo 0.005
- colocação: mt29tbr010aa; fator de resíduo 0.0125
- colocação: mt08var200a Pregos comuns 12x12 com cabeça, de 1,8 mm de diâmetro e 27,6 mm de comprimento; fator de resíduo 0.0045

## Recursos

**mt07mee400ibckb** m³ Madeira serrada de pinus (pinus spp) para ripa de 2,5x5 cm de seção
Dados técnicos: Custo energético 25907.297 MJ; Emissão de CO2 -764.139 kg; Código LER 17 02 01; Massa do elemento 579 kg; Volume 0.526364 m3
Resíduos:
- embalagem: re170203 Plástico. (componente de resíduo); rendimento 0.029 kg; Código LER 17 02 03; Massa do elemento 1 kg; Volume 0.001667 m3

**mt29tma120** Un Parafuso de aço galvanizado, de 80 mm de comprimento, com arruela
Dados técnicos: Custo energético 0.277 MJ; Emissão de CO2 0.029 kg; Código LER 17 04 05; Massa do elemento 0.011 kg; Volume 0.000005 m3
Resíduos:
- embalagem: re150101 Embalagens de papel e cartão. (componente de resíduo); rendimento 0.001 kg; Código LER 15 01 01; Massa do elemento 1 kg; Volume 0.001333 m3

**mt29tbr010aa** m² Painel de fibras de madeira e resinas sintéticas de densidade média (MDF)
Dados técnicos: Custo energético 144.583 MJ; Emissão de CO2 1.930 kg; Código LER 17 02 01; Massa do elemento 4.32 kg; Volume 0.003927 m3
Resíduos:
- embalagem: re170203 Plástico; rendimento 0.024 kg

**mt08var200a** kg Pregos comuns 12x12 com cabeça, de 1,8 mm de diâmetro e 27,6 mm de comprimento
Dados técnicos: Custo energético 14.060 MJ; Emissão de CO2 0.570 kg; Código LER 17 04 05; Massa do elemento 1 kg; Volume 0.000476 m3
