# Revestimento mural com linóleo

- Propriedade do ficheiro: CYPE Ingenieros S.A.
- Formato: FIEBDC-3/2016
- Programa: Gerador de preços para construção civil. CYPE Ingenieros, S.A.
- Data: 27/09/2024
- Âmbito geográfico: Brasil
- Moeda: BRL
- Custos indiretos: 3 %
- Despesas gerais: 13 %
- Lucro: 6 %
- IVA: 17 %

## R Revestimentos e forros

### RD Decorativos

#### RDS Flexíveis

**RDS010** m² Revestimento mural com linóleo.
Revestimento mural com lâmina de linóleo, à base de farinhas de cortiça e madeira, óleo de linhaça, resinas e pigmentos naturais, com suporte de juta, de 2 mm de espessura e 2000 g/m² de massa superficial. Colocação em obra: com adesivo à base de resina acrílica em dispersão aquosa.
Inclui: Limpeza e preparação da superfície suporte. Marcação. Corte e preparação do revestimento. Aplicação da cola. Colocação e fixação do revestimento. Limpeza da cola em excesso e passagem do rolo para tratamento das juntas. Resolução de encontros e pontos singulares.
Critério de medição de projeto: Superfície medida segundo documentação gráfica de Projeto, descontando as aberturas de superfície maior de 2 m².
Critério de quantitativos de obra: Medir-se-á a superfície realmente executada segundo especificações de Projeto, descontando as aberturas de superfície maior de 2 m².

| Código | Un | Descrição | Rendimento | Preço | Importância |
|---|---|---|---|---|---|
| mt29cam010 | kg | Adesivo à base de resina acrílica em dispersão aquosa, para a colagem de revestimentos murais flexíveis. (material) | 0.15 | 13.98 | 2.097 |
| mt29sin010a | m² | Lâmina de linóleo, à base de farinhas de cortiça e madeira, óleo de linhaça, resinas e pigmentos naturais, com suporte de juta, de 2 mm de espessura e 2000 g/m² de massa superficial, Euroclasse D-s3, d0 de reação ao fogo, para revestimento de paramentos verticais interiores. (material) | 1.05 | 34.41 | 36.131 |
| mo026 | h | Colocador de revestimentos flexíveis. (mão de obra) | 0.161 | 32.24 | 5.191 |
| mo064 | h | Ajudante de colocador de revestimentos flexíveis. (mão de obra) | 0.161 | 30.23 | 4.867 |
| % | % | Custos diretos complementares | 2 % | 48.286 | 0.966 |
|  |  | Custos diretos |  |  | 49.252 |

Resíduos:
- colocação: mt29cam010 Adesivo à base de resina acrílica em dispersão aquosa, para a colagem de revestimentos murais flexíveis; fator de resíduo 0.038491
- colocação: mt29sin010a; fator de resíduo 0.035

## Recursos

**mt29cam010** kg Adesivo à base de resina acrílica em dispersão aquosa, para a colagem de revestimentos murais flexíveis
Dados técnicos: Custo energético 75.527 MJ; Emissão de CO2 2.872 kg; Código LER 17 09 04; Massa do elemento 1 kg; Volume 0.000667 m3
Resíduos:
- embalagem: re170203 Plástico. (componente de resíduo); rendimento 0.003 kg; Código LER 17 02 03; Massa do elemento 1 kg; Volume 0.001667 m3

**mt29sin010a** m² Lâmina de linóleo
Dados técnicos: Custo energético 200.542 MJ; Emissão de CO2 9.957 kg; Código LER 17 02 03; Massa do elemento 2 kg; Volume 0.003333 m3
Resíduos:
- embalagem: re170203 Plástico; rendimento 0.07 kg
