# Revestimento de degrau de granilite

- Propriedade do ficheiro: CYPE Ingenieros S.A.
- Formato: FIEBDC-3/2016
- Programa: Gerador de preços para construção civil. CYPE Ingenieros, S.A.
- Data: 14/02/2025
- Âmbito geográfico: Brasil
- Moeda: BRL
- Custos indiretos: 3 %
- Despesas gerais: 13 %
- Lucro: 6 %
- IVA: 17 %

## R Revestimentos e forros

### RE Degraus

#### REC De granilite

**REC030** Un Revestimento de degrau de granilite.
Revestimento de degrau reto de escada de 100 cm de largura,formado por degrau pré-fabricado de granilite, em "L", para interiores, utilização normal, microgrão (menor ou igual a 6 mm), cor Marfim, comprimento até 110 cm, com profundidade do piso de 23-32 cm e altura do espelho de 13-20 cm, polido em fábrica, face e cantos polidos, rodapé de escada de granilite microgrão (menor ou igual a 6 mm), cor Marfim, de uma peça, tudo assente com argamassa de cimento M-5, com saibro, sobre um degrau prévio (não incluído neste preço). Inclusive rejuntamento com a mesma tonalidade das peças.
Inclui: Implantação e corte das peças. Formação de encaixes em esquinas e cantos. Humidificação dos degraus. Colocação com argamassa de cimento. Colocação de cordéis. Colocação das peças. Colocação do rodapé de escada. Rejuntamento. Limpeza do tramo.
Critério de medição de projeto: Número de unidades previstas, segundo documentação gráfica de Projeto.
Critério de quantitativos de obra: Medir-se-á o número de unidades realmente executadas segundo especificações de Projeto.

| Código | Un | Descrição | Rendimento | Preço | Importância |
|---|---|---|---|---|---|
| mt09mor010c | m³ | Argamassa de cimento CEM II/B-L 32,5 N tipo M-5, confeccionada em obra com 230 kg/m³ de cimento e uma proporção em volume 1/6. (material) | 0.01 | 285.49 | 2.855 |
| mt18ppt010fa | Un | Degrau pré-fabricado de granilite, em "L", para interiores, utilização normal, microgrão (menor ou igual a 6 mm), cor Marfim, comprimento até 110 cm, com profundidade do piso de 23-32 cm e altura do espelho de 13-20 cm, polido em fábrica. (material) | 1 | 91.2 | 91.200 |
| mt18zpt010m | m | Rodapé de granilite microgrão (menor ou igual a 6 mm), para interiores, cor Marfim, de uma peça, para degrau em "L". (material) | 0.4 | 51.67 | 20.668 |
| mo023 | h | Ladrilhista. (mão de obra) | 0.267 | 33.34 | 8.902 |
| mo061 | h | Ajudante de ladrilhista. (mão de obra) | 0.267 | 31.49 | 8.408 |
| % | % | Custos diretos complementares | 2 % | 132.033 | 2.641 |
|  |  | Custos diretos |  |  | 134.674 |

Resíduos:
- colocação: mt09mor010c; fator de resíduo 0.0036
- colocação: mt18ppt010fa; fator de resíduo 0.0123
- colocação: mt18zpt010m Rodapé de granilite microgrão (menor ou igual a 6 mm), para interiores, cor Marfim, de uma peça, para degrau em "L"; fator de resíduo 0.0123

## Recursos

**mt09mor010c** m³ Argamassa de cimento CEM II/B-L 32,5 N tipo M-5
Dados técnicos: Custo energético 3724.000 MJ; Emissão de CO2 323.000 kg; Código LER 17 01 01; Massa do elemento 1900 kg; Volume 1.266667 m3

**mt18ppt010fa** Un Degrau pré-fabricado de granilite
Dados técnicos: Custo energético 45.979 MJ; Emissão de CO2 4.261 kg; Código LER 17 01 07; Massa do elemento 26.51 kg; Volume 0.021208 m3
Resíduos:
- embalagem: re170201 Madeira. (componente de resíduo); rendimento 0.026 kg; Código LER 17 02 01; Massa do elemento 1 kg; Volume 0.000909 m3
- embalagem: re170203 Plástico. (componente de resíduo); rendimento 0.014 kg; Código LER 17 02 03; Massa do elemento 1 kg; Volume 0.001667 m3

**mt18zpt010m** m Rodapé de granilite microgrão (menor ou igual a 6 mm), para interiores, cor Marfim, de uma peça, para degrau em "L"
Dados técnicos: Custo energético 18.163 MJ; Emissão de CO2 1.131 kg; Código LER 17 01 07; Massa do elemento 6.9 kg; Volume 0.00552 m3
Resíduos:
- embalagem: re170201 Madeira; rendimento 0.04 kg
- embalagem: re170203 Plástico; rendimento 0.021 kg
