# Revestimento de escada interior, com peças de pedra natural. Colocação em camada grossa

- Propriedade do ficheiro: CYPE Ingenieros S.A.
- Formato: FIEBDC-3/2016
- Programa: Gerador de preços para construção civil. CYPE Ingenieros, S.A.
- Data: 19/06/2025
- Âmbito geográfico: Brasil
- Moeda: BRL
- Custos indiretos: 3 %
- Despesas gerais: 13 %
- Lucro: 6 %
- IVA: 17 %

## R Revestimentos e forros

### RE Degraus

#### REP De pedra natural

**REP010** Un Revestimento de escada interior, com peças de pedra natural. Colocação em camada grossa.
Revestimento de escada interior reta de dois tramos com descanso com 17 degraus de 100 cm de largura, formado por piso de granito Cinza Andorinha, de 30 cm de largura e 3 cm de espessura, face e bordas polidas, patamares do mesmo material, espelho de granito Cinza Andorinha, de 20 cm de largura e 2 cm de espessura, polido e rodapé de granito Cinza Andorinha, de 30x8x2 cm, acabamento polido. COLOCAÇÃO: com argamassa colante tipo ACII, composta de cimento cinza, areia de quartzo, aditivos e polímeros, densidade 1500 kg/m³. REJUNTAMENTO: com argamassa de rejuntamento cimentícia tipo II, cor bege, para juntas entre 2 e 10 mm.
Inclui: Marcação do traçado de espelhos, pisos e rodapés de escada. Corte das peças e formação de encaixes em esquinas e cantos. Humidificação dos degraus. Colocação com argamassa do revestimento do espelho e do piso do primeiro degrau. Colocação de cordéis. Colocação de espelhos e pisos. Colocação do rodapé de escada. Rejuntamento. Limpeza do tramo.
Critério de medição de projeto: Número de unidades previstas, segundo documentação gráfica de Projeto.
Critério de quantitativos de obra: Medir-se-á o número de unidades realmente executadas segundo especificações de Projeto.

| Código | Un | Descrição | Rendimento | Preço | Importância |
|---|---|---|---|---|---|
| mt18prp010dr | m | Piso para degrau de granito Cinza Andorinha, de 30 cm de largura e 3 cm de espessura, face e bordas polidas. (material) | 17 | 198.85 | 3380.450 |
| mt18prp030dr | m | Espelho para degrau de granito Cinza Andorinha, de 20 cm de largura e 2 cm de espessura, polido. (material) | 17 | 125.47 | 2132.990 |
| mt18brp040dre | m² | Ladrilho de granito Cinza Andorinha, de 40x40x2 cm, acabamento polido. (material) | 2.1 | 222.82 | 467.922 |
| mt18rbp040dra | m | Rodapé de granito Cinza Andorinha, de 30x8x2 cm, acabamento polido. (material) | 12.5 | 26.74 | 334.250 |
| mt09mcr350b | kg | Argamassa colante tipo ACII, composta de cimento cinza, areia de quartzo, aditivos e polímeros, densidade 1500 kg/m³, segundo ABNT NBR 14081. (material) | 37.03 | 1.16 | 42.955 |
| mt09mcr360af | kg | Argamassa de rejuntamento cimentícia tipo II, cor bege, para juntas entre 2 e 10 mm e utilização em ambientes interiores e exteriores, composta de cimento cinza, cargas minerais, pigmentos e aditivos, segundo ABNT NBR 14992. (material) | 4.29 | 4.1 | 17.589 |
| mo023 | h | Ladrilhista. (mão de obra) | 17.597 | 33.34 | 586.684 |
| mo061 | h | Ajudante de ladrilhista. (mão de obra) | 7.391 | 31.49 | 232.743 |
| % | % | Custos diretos complementares | 2 % | 7195.583 | 143.912 |
|  |  | Custos diretos |  |  | 7339.495 |

Resíduos:
- colocação: mt09mcr350b; fator de resíduo 0.07
- colocação: mt09mcr360af; fator de resíduo 0.07

## Recursos

**mt09mcr350b** kg Argamassa colante tipo ACII
Dados técnicos: Custo energético 2.251 MJ; Emissão de CO2 0.184 kg; Código LER 17 09 04; Massa do elemento 1 kg; Volume 0.000667 m3
Resíduos:
- embalagem: re170203 Plástico. (componente de resíduo); rendimento 0.003 kg; Código LER 17 02 03; Massa do elemento 1 kg; Volume 0.001667 m3

**mt09mcr360af** kg Argamassa de rejuntamento cimentícia tipo II
Dados técnicos: Custo energético 7.725 MJ; Emissão de CO2 0.576 kg; Código LER 17 09 04; Massa do elemento 1 kg; Volume 0.000667 m3
Resíduos:
- embalagem: re150101 Embalagens de papel e cartão. (componente de resíduo); rendimento 0.02 kg; Código LER 15 01 01; Massa do elemento 1 kg; Volume 0.001333 m3
- embalagem: re170201 Madeira. (componente de resíduo); rendimento 0.005 kg; Código LER 17 02 01; Massa do elemento 1 kg; Volume 0.000909 m3
- embalagem: re170203 Plástico; rendimento 0.008 kg
