# Revestimento contínuo de degrau, com lâmina de borracha

- Propriedade do ficheiro: CYPE Ingenieros S.A.
- Formato: FIEBDC-3/2016
- Programa: Gerador de preços para construção civil. CYPE Ingenieros, S.A.
- Data: 27/09/2024
- Âmbito geográfico: Brasil
- Moeda: BRL
- Custos indiretos: 3 %
- Despesas gerais: 13 %
- Lucro: 6 %
- IVA: 17 %

## R Revestimentos e forros

### RE Escadas

#### RES Flexíveis

**RES010** Un Revestimento contínuo de degrau, com lâmina de borracha.
Revestimento contínuo do piso e espelho do degrau com aresta arredondada de escada de 120 cm de largura, com lâmina de borracha com botões, de 2,7 mm de espessura, cor preto; colocado com adesivo de contato sobre camada de pasta niveladora não incluída neste preço. Inclusive adesivo de contato, cortes, tratamento de juntas, eliminação de material restante e limpeza final.
Inclui: Marcação e corte do revestimento. Aplicação da camada de adesivo de contato. Colocação do revestimento. Eliminação do material sobrante. Limpeza final.
Critério de medição de projeto: Comprimento medido segundo documentação gráfica de Projeto.
Critério de quantitativos de obra: Medir-se-á o comprimento realmente executado segundo especificações de Projeto.

| Código | Un | Descrição | Rendimento | Preço | Importância |
|---|---|---|---|---|---|
| mt18dsi090b | m | Lâmina de borracha com botões, de 2,7 mm de espessura, com aresta arredondada, cor preto, para revestimento contínuo de piso e espelho de degrau de escada, fornecida em rolos de 520 mm de largura e 12000 mm de comprimento. (material) | 1.26 | 50.78 | 63.983 |
| mt18dww010a | kg | Adesivo de contato à base de resina acrílica em dispersão aquosa, para piso de borracha, linóleo, PVC, carpete e têxtil. (material) | 0.159 | 13.74 | 2.185 |
| mo026 | h | Colocador de revestimentos flexíveis. (mão de obra) | 0.276 | 32.24 | 8.898 |
| mo064 | h | Ajudante de colocador de revestimentos flexíveis. (mão de obra) | 0.123 | 30.23 | 3.718 |
| % | % | Custos diretos complementares | 2 % | 78.784 | 1.576 |
|  |  | Custos diretos |  |  | 80.360 |

Resíduos:
- colocação: mt18dsi090b; fator de resíduo 0.0633767
- colocação: mt18dww010a Adesivo de contato à base de resina acrílica em dispersão aquosa, para piso de borracha, linóleo, PVC, carpete e têxtil; fator de resíduo 0.038943

## Recursos

**mt18dsi090b** m Lâmina de borracha com botões
Dados técnicos: Custo energético 141.719 MJ; Emissão de CO2 6.176 kg; Código LER 17 02 03; Massa do elemento 1.59 kg; Volume 0.00265 m3
Resíduos:
- embalagem: re170203 Plástico. (componente de resíduo); rendimento 0.005 kg; Código LER 17 02 03; Massa do elemento 1 kg; Volume 0.001667 m3

**mt18dww010a** kg Adesivo de contato à base de resina acrílica em dispersão aquosa, para piso de borracha, linóleo, PVC, carpete e têxtil
Dados técnicos: Custo energético 75.527 MJ; Emissão de CO2 2.872 kg; Código LER 17 09 04; Massa do elemento 1 kg; Volume 0.000667 m3
Resíduos:
- embalagem: re170203 Plástico; rendimento 0.003 kg
