# Caiação sobre paramento interior

- Propriedade do ficheiro: CYPE Ingenieros S.A.
- Formato: FIEBDC-3/2016
- Programa: Gerador de preços para construção civil. CYPE Ingenieros, S.A.
- Data: 29/05/2024
- Âmbito geográfico: Brasil
- Moeda: BRL
- Custos indiretos: 3 %
- Despesas gerais: 13 %
- Lucro: 6 %
- IVA: 17 %

## R Revestimentos e forros

### RI Pinturas em paramentos interiores

#### RII Tintas à base de cal

**RII010** m² Caiação sobre paramento interior.
Caiação com uma demão de cal hidratada para tintas diluída (rendimento: 0,23 kg/m²) e uma demão de têmpera (rendimento: 0,15 kg/m² de cal hidratada para tintas e 0,15 kg/m² de gesso para revestimento), com aplicação prévia de uma demão de cal apagada diluída, sobre paramento exterior de argamassa, pedra ou bloco.
Critérios considerados na determinação do preço da unidade de obra: O preço inclui a proteção dos elementos da envolvente que possam ser afetados durante os trabalhos e a resolução de pontos singulares.
Inclui: Preparação, limpeza e lixamento prévio do suporte. Umedecimento prévio da superfície suporte. Aplicação de uma demão de fundo. Aplicação de duas demãos de acabamento.
Critério de medição de projeto: Superfície medida segundo documentação gráfica de Projeto, com o mesmo critério que o suporte base.
Critério de quantitativos de obra: Medir-se-á a superfície realmente executada segundo especificações de Projeto, com o mesmo critério que o suporte base.

| Código | Un | Descrição | Rendimento | Preço | Importância |
|---|---|---|---|---|---|
| mt08cal040 | kg | Cal hidratada para tintas, em sacos. (material) | 0.545 | 0.86 | 0.469 |
| mt09pye040a | kg | Gesso de pega lenta (60 minutos) para revestimento, segundo ABNT NBR 13207. (material) | 0.151 | 0.73 | 0.110 |
| mo038 | h | Pintor. (mão de obra) | 0.097 | 32.24 | 3.127 |
| mo076 | h | Ajudante de pintor. (mão de obra) | 0.097 | 30.23 | 2.932 |
| % | % | Custos diretos complementares | 2 % | 6.638 | 0.133 |
|  |  | Custos diretos |  |  | 6.771 |

Resíduos:
- colocação: mt08cal040 Cal hidratada para tintas, em sacos; fator de resíduo 0.042
- colocação: mt09pye040a Gesso de pega lenta (60 minutos) para revestimento, segundo ABNT NBR 13207; fator de resíduo 0.06

## Recursos

**mt08cal040** kg Cal hidratada para tintas, em sacos
Dados técnicos: Custo energético 5.019 MJ; Emissão de CO2 0.227 kg; Código LER 17 09 04; Massa do elemento 1 kg; Volume 0.000667 m3
Resíduos:
- embalagem: re150101 Embalagens de papel e cartão. (componente de resíduo); rendimento 0.009 kg; Código LER 15 01 01; Massa do elemento 1 kg; Volume 0.001333 m3
- embalagem: re170203 Plástico. (componente de resíduo); rendimento 0.002 kg; Código LER 17 02 03; Massa do elemento 1 kg; Volume 0.001667 m3

**mt09pye040a** kg Gesso de pega lenta (60 minutos) para revestimento, segundo ABNT NBR 13207
Dados técnicos: Custo energético 3.399 MJ; Emissão de CO2 0.167 kg; Código LER 17 08 02; Massa do elemento 1 kg; Volume 0.001 m3
Resíduos:
- embalagem: re150101 Embalagens de papel e cartão; rendimento 0.009 kg
- embalagem: re170203 Plástico; rendimento 0.002 kg
