# Revestimento térmico e acústico com argamassa leve de cal e fonólito, sobre paramento interior

- Propriedade do ficheiro: CYPE Ingenieros S.A.
- Formato: FIEBDC-3/2016
- Programa: Gerador de preços para construção civil. CYPE Ingenieros, S.A.
- Data: 27/09/2024
- Âmbito geográfico: Brasil
- Moeda: BRL
- Custos indiretos: 3 %
- Despesas gerais: 13 %
- Lucro: 6 %
- IVA: 17 %

## R Revestimentos e forros

### RK Pinturas, argamassas e revestimentos para isolamento térmico e acústico

#### RKT Argamassas de cal e fonólito

**RKT010** m² Revestimento térmico e acústico com argamassa leve de cal e fonólito, sobre paramento interior.
Revestimento térmico e acústico contínuo, de 20 mm de espessura, aplicado diretamente, de argamassa leve de cal e fonólito, aplicada mecanicamente, e acabamento final com gesso de aplicação em camada fina C6, sobre paramento interior vertical, até 3 m de altura. Inclusive perfil para proteção de arestas de plástico e metal com perfurações para a formação de arestas.
Critérios considerados na determinação do preço da unidade de obra: O preço inclui a resolução de pontos singulares.
Inclui: Preparação da superfície suporte que se vai revestir. Execução de mestras. Colocação de cantoneiras nas esquinas e saliências. Preparação da argamassa na máquina misturadora. Projeção mecânica da argamassa. Aplicação de régua de alumínio. Passagem de lâmina de aço. Aplicação de estuque.
Critério de medição de projeto: Superfície medida desde o piso até ao teto, segundo documentação gráfica de Projeto, sem deduzir aberturas menores que 4 m² e descontando, nas aberturas de superfície maior de 4 m², o excesso sobre 4 m². Não foram objeto de desconto os paramentos verticais que têm armários embutidos, seja qual for a sua dimensão.
Critério de quantitativos de obra: Medir-se-á, a superfície realmente executada segundo especificações de Projeto, considerando como altura a distância entre o piso e o teto, sem deduzir aberturas menores que 4 m² e descontando, nas aberturas de superfície maior de 4 m², o excesso sobre 4 m². Os paramentos que tenham armários embutidos não serão objeto de desconto seja qual for a sua dimensão.

| Código | Un | Descrição | Rendimento | Preço | Importância |
|---|---|---|---|---|---|
| mt28mdb010d | l | Argamassa leve de cal e fonólito, para aplicar através de projeção mecânica. (material) | 11.24 | 2.29 | 25.740 |
| mt09pye010a | m³ | Pasta de gesso para aplicação em camada fina C6. (material) | 0.003 | 408.84 | 1.227 |
| mt28vye010 | m | Cantoneiras de plástico e metal, estáveis à ação dos sulfatos. (material) | 0.215 | 1 | 0.215 |
| mq06pym010 | h | Misturadora-bombeadora para argamassas e gessos projetados, de 3 m³/h. (equipamento) | 0.325 | 31.33 | 10.182 |
| mo033 | h | Gesseiro. (mão de obra) | 0.143 | 32.24 | 4.610 |
| mo071 | h | Ajudante de gesseiro. (mão de obra) | 0.077 | 30.23 | 2.328 |
| % | % | Custos diretos complementares | 2 % | 44.302 | 0.886 |
|  |  | Custos diretos |  |  | 45.188 |

Resíduos:
- colocação: mt28mdb010d Argamassa leve de cal e fonólito, para aplicar através de projeção mecânica; fator de resíduo 0.06
- colocação: mt09pye010a Pasta de gesso para aplicação em camada fina C6; fator de resíduo 0.015
- colocação: mt28vye010 Cantoneiras de plástico e metal, estáveis à ação dos sulfatos; fator de resíduo 0.08

## Recursos

**mt28mdb010d** l Argamassa leve de cal e fonólito, para aplicar através de projeção mecânica
Dados técnicos: Custo energético 0.413 MJ; Emissão de CO2 0.021 kg; Código LER 17 09 04; Massa do elemento 0.33 kg; Volume 0.00022 m3
Resíduos:
- embalagem: re150104 Embalagens de metal. (componente de resíduo); rendimento 0.042 kg; Código LER 15 01 04; Massa do elemento 1 kg; Volume 0.001667 m3

**mt09pye010a** m³ Pasta de gesso para aplicação em camada fina C6
Dados técnicos: Custo energético 3829.241 MJ; Emissão de CO2 183.696 kg; Código LER 17 08 02; Massa do elemento 1150 kg; Volume 1.15 m3
Resíduos:
- embalagem: re150101 Embalagens de papel e cartão. (componente de resíduo); rendimento 9 kg; Código LER 15 01 01; Massa do elemento 1 kg; Volume 0.001333 m3
- embalagem: re170201 Madeira. (componente de resíduo); rendimento 0.421 kg; Código LER 17 02 01; Massa do elemento 1 kg; Volume 0.000909 m3
- embalagem: re170203 Plástico. (componente de resíduo); rendimento 0.9 kg; Código LER 17 02 03; Massa do elemento 1 kg; Volume 0.001667 m3

**mt28vye010** m Cantoneiras de plástico e metal, estáveis à ação dos sulfatos
Dados técnicos: Custo energético 12.693 MJ; Emissão de CO2 0.675 kg; Código LER 17 02 03; Massa do elemento 0.256 kg; Volume 0.000427 m3
Resíduos:
- embalagem: re170201 Madeira; rendimento 0.04 kg
- embalagem: re170203 Plástico; rendimento 0.001 kg
