# Primer antioxidante sobre tubulação de aço galvanizado

- Propriedade do ficheiro: CYPE Ingenieros S.A.
- Formato: FIEBDC-3/2016
- Programa: Gerador de preços para construção civil. CYPE Ingenieros, S.A.
- Data: 27/09/2024
- Âmbito geográfico: Brasil
- Moeda: BRL
- Custos indiretos: 3 %
- Despesas gerais: 13 %
- Lucro: 6 %
- IVA: 17 %

## R Revestimentos e forros

### RN Pinturas em metais

#### RNI Primários

**RNI040** m Primer antioxidante sobre tubulação de aço galvanizado.
Aplicação manual de uma demão de primer fosfocromatante de um só componente, cor cinza, acabamento mate, à base de resinas de polivinil butiral modificado, pigmentos antioxidantes isentos de cromatos, pigmentos extendedores e dissolvente formado à base de uma mistura de hidrocarbonetos, álcoois e dissolvente cetónico, sobre tubulação interior de aço galvanizado de 1" de diâmetro nominal interior.
Inclui: Preparação e limpeza da superfície suporte. Aplicação da demão de fundo.
Critério de medição de projeto: Comprimento medido segundo documentação gráfica de Projeto.
Critério de quantitativos de obra: Medir-se-á o comprimento realmente executado segundo especificações de Projeto.

| Código | Un | Descrição | Rendimento | Preço | Importância |
|---|---|---|---|---|---|
| mt27pfi202a | l | Primer fosfocromatante de um só componente, cor cinza, acabamento mate, à base de resinas de polivinil butiral modificado, pigmentos antioxidantes isentos de cromatos, pigmentos extendedores e dissolvente formado à base de uma mistura de hidrocarbonetos, álcoois e dissolvente cetónico, para aplicar com trincha ou pistola sobre superfícies metálicas. (material) | 0.006 | 44.56 | 0.267 |
| mo038 | h | Pintor. (mão de obra) | 0.024 | 32.24 | 0.774 |
| mo076 | h | Ajudante de pintor. (mão de obra) | 0.007 | 30.23 | 0.212 |
| % | % | Custos diretos complementares | 2 % | 1.253 | 0.025 |
|  |  | Custos diretos |  |  | 1.278 |
