# Pintura con tinta de poliuretano alifático, sobre piso de garagem

- Propriedade do ficheiro: CYPE Ingenieros S.A.
- Formato: FIEBDC-3/2016
- Programa: Gerador de preços para construção civil. CYPE Ingenieros, S.A.
- Data: 29/05/2024
- Âmbito geográfico: Brasil
- Moeda: BRL
- Custos indiretos: 3 %
- Despesas gerais: 13 %
- Lucro: 6 %
- IVA: 17 %

## R Revestimentos e forros

### RO Pinturas específicas

#### ROO Garagens

**ROO020** m² Pintura con tinta de poliuretano alifático, sobre piso de garagem.
Aplicação manual de duas demãos de tinta de poliuretano alifático, cor verde, acabamento acetinado, textura lisa, (rendimento: 0,25 l/m² cada demão); aplicação prévia de uma demão de primer incolor de dois componentes, à base de resina epóxi sem dissolventes, de baixa viscosidade, sobre piso de garagem de concreto.
Inclui: Limpeza geral da superfície suporte. Preparação da mistura. Aplicação de uma demão de fundo. Aplicação de duas demãos de acabamento.
Critério de medição de projeto: Superfície medida segundo documentação gráfica de Projeto, com o mesmo critério que o suporte base.
Critério de quantitativos de obra: Medir-se-á a superfície realmente executada segundo especificações de Projeto, com o mesmo critério que o suporte base.

| Código | Un | Descrição | Rendimento | Preço | Importância |
|---|---|---|---|---|---|
| mt27upx040b | kg | Primer incolor de dois componentes, à base de resina epóxi sem dissolventes, de baixa viscosidade, para aplicar sobre superfície suporte de concreto ou de argamassa. (material) | 0.4 | 37.34 | 14.936 |
| mt27upx020ba | kg | Verniz de dois componentes para interior, à base de poliuretano alifático e dissolvente, cor vermelho, acabamento acetinado, textura lisa, para aplicar com rolo de pelo curto, com resistência aos raios UV. (material) | 0.5 | 90.37 | 45.185 |
| mo038 | h | Pintor. (mão de obra) | 0.142 | 32.24 | 4.578 |
| mo076 | h | Ajudante de pintor. (mão de obra) | 0.142 | 30.23 | 4.293 |
| % | % | Custos diretos complementares | 2 % | 68.992 | 1.380 |
|  |  | Custos diretos |  |  | 70.372 |

Resíduos:
- colocação: mt27upx040b; fator de resíduo 0.03
- colocação: mt27upx020ba; fator de resíduo 0.0275

## Recursos

**mt27upx040b** kg Primer incolor de dois componentes
Dados técnicos: Custo energético 86.761 MJ; Emissão de CO2 3.294 kg; Código LER 17 09 04; Massa do elemento 1 kg; Volume 0.000667 m3
Resíduos:
- embalagem: re170203 Plástico. (componente de resíduo); rendimento 0.003 kg; Código LER 17 02 03; Massa do elemento 1 kg; Volume 0.001667 m3

**mt27upx020ba** kg Verniz de dois componentes para interior
Dados técnicos: Custo energético 32.566 MJ; Emissão de CO2 1.931 kg; Código LER 08 01 11; Massa do elemento 1 kg; Volume 0.001111 m3
Resíduos:
- embalagem: re150104 Embalagens de metal. (componente de resíduo); rendimento 0.08 kg; Código LER 15 01 04; Massa do elemento 1 kg; Volume 0.001667 m3
