# Pintura con tinta de poliuretano alifático, em indústria com solicitações químicas

- Propriedade do ficheiro: CYPE Ingenieros S.A.
- Formato: FIEBDC-3/2016
- Programa: Gerador de preços para construção civil. CYPE Ingenieros, S.A.
- Data: 29/10/2025
- Âmbito geográfico: Brasil
- Moeda: BRL
- Custos indiretos: 3 %
- Despesas gerais: 13 %
- Lucro: 6 %
- IVA: 17 %

## R Revestimentos e forros

### RO Pinturas específicas

#### ROQ Indústrias com solicitações químicas

**ROQ020** m² Pintura con tinta de poliuretano alifático, em indústria com solicitações químicas.
Aplicação manual de duas demãos de tinta para interior e exterior, à base de poliuretano alifático, cor a escolher, acabamento brilhante, textura lisa, (rendimento: 0,15 kg/m² cada demão), aplicação prévia de uma demão de tinta para interior e exterior, à base de poliuretano alifático, acabamento brilhante; sobre superfície suporte de concreto, em indústria com solicitações químicas.
Inclui: Limpeza geral da superfície suporte. Preparação da mistura. Aplicação de uma demão de fundo. Aplicação de duas demãos de acabamento.
Critério de medição de projeto: Superfície medida segundo documentação gráfica de Projeto, com o mesmo critério que o suporte base.
Critério de quantitativos de obra: Medir-se-á a superfície realmente executada segundo especificações de Projeto, com o mesmo critério que o suporte base.

| Código | Un | Descrição | Rendimento | Preço | Importância |
|---|---|---|---|---|---|
| mt27ppp010ra | kg | Tinta para interior e exterior, de dois componentes à base de poliuretano alifático, cor a escolher, acabamento brilhante, textura lisa, resistente à intempérie e à abrasão; para aplicar com trincha, rolo ou pistola. (material) | 0.3 | 49.33 | 14.799 |
| mt27ppp020c | kg | Tinta para interior e exterior, de dois componentes à base de poliuretano alifático, acabamento brilhante, textura lisa, resistente à intempérie e à abrasão; para aplicar com trincha, rolo ou pistola. (material) | 0.143 | 42.61 | 6.093 |
| mo038 | h | Pintor. (mão de obra) | 0.213 | 33.34 | 7.101 |
| mo076 | h | Ajudante de pintor. (mão de obra) | 0.213 | 31.49 | 6.707 |
| % | % | Custos diretos complementares | 2 % | 34.700 | 0.694 |
|  |  | Custos diretos |  |  | 35.394 |
