# Reparação de fendas em paramento revestido com gesso

- Propriedade do ficheiro: CYPE Ingenieros S.A.
- Formato: FIEBDC-3/2016
- Programa: Gerador de preços para construção civil. CYPE Ingenieros, S.A.
- Data: 29/10/2025
- Âmbito geográfico: Brasil
- Moeda: BRL
- Custos indiretos: 3 %
- Despesas gerais: 13 %
- Lucro: 6 %
- IVA: 17 %

## R Revestimentos e forros

### RP Revestimentos tradicionais

#### RPY Reparações

**RPY011** m² Reparação de fendas em paramento revestido com gesso.
Reparação de fendas, de até 5 mm de largura, em paramento de gesso, interior, vertical, até 3 m de altura, através de picagem com meios manuais do revestimento localizado nas bordas da fenda, umedecimento da superfície e enchimento com massa da zona com espátula e massa corrida em pó de interior de 1,78 g/cm³ de densidade, e lixamento final da superfície com lixa de grão fino, para eliminar rugosidades. Incluindo limpeza prévia da superfície a reparar, correção de falhas, limpeza final, coleta, armazenamento e carga manual de entulho em caminhão ou caçamba.
Inclui: Limpeza prévia da superfície a reparar. Picagem manual. Humidificação do suporte. Aplicação de massa. Lixamento. Limpeza final. Carga de entulho em caminhão ou caçamba.
Critério de medição de projeto: Superfície medida segundo documentação gráfica de Projeto.
Critério de quantitativos de obra: Medir-se-á a superfície realmente executada segundo especificações de Projeto.

| Código | Un | Descrição | Rendimento | Preço | Importância |
|---|---|---|---|---|---|
| mt27pfj023a | kg | Massa corrida em pó de interior de 1,78 g/cm³ de densidade, cor branca, para aplicar com espátula ou desempenadeira. (material) | 0.003 | 10.64 | 0.032 |
| mo033 | h | Gesseiro. (mão de obra) | 0.076 | 33.34 | 2.534 |
| mo071 | h | Ajudante de gesseiro. (mão de obra) | 0.076 | 31.49 | 2.393 |
| % | % | Custos diretos complementares | 2 % | 4.959 | 0.099 |
|  |  | Custos diretos |  |  | 5.058 |

Resíduos:
- colocação: mt27pfj023a Massa corrida em pó de interior de 1,78 g/cm³ de densidade, cor branca, para aplicar com espátula ou desempenadeira; fator de resíduo 0.055

## Recursos

**mt27pfj023a** kg Massa corrida em pó de interior de 1,78 g/cm³ de densidade, cor branca, para aplicar com espátula ou desempenadeira
Dados técnicos: Custo energético 16.366 MJ; Emissão de CO2 0.823 kg; Código LER 08 01 99; Massa do elemento 1 kg; Volume 0.001111 m3
Resíduos:
- embalagem: re170203 Plástico. (componente de resíduo); rendimento 0.032 kg; Código LER 17 02 03; Massa do elemento 1 kg; Volume 0.001667 m3
