# Argamassa monocamada fotocatalítico, sobre suporte de concreto

- Propriedade do ficheiro: CYPE Ingenieros S.A.
- Formato: FIEBDC-3/2016
- Programa: Gerador de preços para construção civil. CYPE Ingenieros, S.A.
- Data: 14/02/2025
- Âmbito geográfico: Brasil
- Moeda: BRL
- Custos indiretos: 3 %
- Despesas gerais: 13 %
- Lucro: 6 %
- IVA: 17 %

## R Revestimentos e forros

### RQ Sistemas monocamada industriais

#### RQO Argamassas monocamada

**RQO031** m² Argamassa monocamada fotocatalítico, sobre suporte de concreto.
Formação em fachadas de revestimento contínuo de 15 mm de espessura, impermeável à água da chuva, com argamassa monocamada para a impermeabilização e decoração de fachadas, resistência à compressão de 3 a 7,5 N/mm², absorção de água por capilaridade menor de 0,2 kg/m² min½, acabamento com inerte projetado, cor branca, composto de cimento fotocatalítico, descontaminante e auto-limpável, aditivos, resinas sintéticas e cargas minerais. Aplicado manualmente sobre uma superfície de concreto, aplicação prévia de uma camada de argamassa ponte de aderência, de 5 mm de espessura, onde se encontrem deficiências de absorção ou porosidade (100% da superfície do paramento). Inclusive preparação da superfície suporte, colocação de malha de fibra de vidro anti-álcalis para reforço de encontros entre materiais diferentes e nas testas de laje, em um 20% da superfície do paramento, formação de juntas, cantos, mestras, arestas, reentrâncias, ombreiras e vergas e arremates nos encontros com paramentos, revestimentos ou outros elementos assentes na sua superfície.
Inclui: Preparação da superfície suporte. Disposição dos panos de trabalho. Arestado e realização de juntas. Preparação da argamassa monocamada. Aplicação da argamassa de ligação entre o suporte e a argamassa monocamada. Aplicação de argamassa monocamada. Nivelamento do revestimento. Acabamento superficial. Correção de falhas e limpeza final.
Critério de medição de projeto: Superfície medida segundo documentação gráfica de Projeto, descontando as aberturas de superfície maior de 3 m² e incluindo o desenvolvimento das reentrâncias.
Critério de quantitativos de obra: Medir-se-á a superfície realmente executada segundo especificações de Projeto, descontando as aberturas de superfície maior de 3 m² e incluindo o desenvolvimento das reentrâncias.

| Código | Un | Descrição | Rendimento | Preço | Importância |
|---|---|---|---|---|---|
| mt28pcs020a | kg | Argamassa, de 5 mm de espessura, como ponte de aderência para argamassas monocamada sobre suportes de concreto liso e concreto celular. (material) | 7.5 | 0.77 | 5.775 |
| mt28mit060aa | kg | Argamassa monocamada para a impermeabilização e decoração de fachadas, resistência à compressão de 3 a 7,5 N/mm², absorção de água por capilaridade menor de 0,2 kg/m² min½, acabamento com inerte projetado, cor branca, composto de cimento fotocatalítico, descontaminante e auto-limpável, aditivos, resinas sintéticas e cargas minerais. (material) | 17 | 1.87 | 31.790 |
| mt28mon040a | m² | Malha de fibra de vidro, anti-álcalis, de 10x10 mm de vão de malha, de 750 a 900 microns de espessura e de 200 a 250 g/m² de massa superficial, com 25 kp/cm² de resistência à tração, para armar argamassas. (material) | 0.21 | 6.92 | 1.453 |
| mt28mon030 | m | Perfil para juntas de PVC. (material) | 0.75 | 1.01 | 0.758 |
| mt28mon050 | m | Perfil de PVC rígido para formação de arestas em revestimentos de argamassa monocamada. (material) | 1.25 | 1.07 | 1.338 |
| mt28mon020b | kg | Inerte de mármore, procedente de britagem, para projetar sobre argamassa, de granulometria compreendida entre 5 e 9 mm. (material) | 15 | 1.07 | 16.050 |
| mo039 | h | Pedreiro de acabamento. (mão de obra) | 0.466 | 33.34 | 15.536 |
| mo111 | h | Servente de pedreiro de acabamento. (mão de obra) | 0.442 | 29.17 | 12.893 |
| % | % | Custos diretos complementares | 4 % | 85.593 | 3.424 |
|  |  | Custos diretos |  |  | 89.017 |

Resíduos:
- colocação: mt28pcs020a; fator de resíduo 0.07
- colocação: mt28mit060aa; fator de resíduo 0.017325
- colocação: mt28mon040a; fator de resíduo 0.055
- colocação: mt28mon030 Perfil para juntas de PVC; fator de resíduo 0.08
- colocação: mt28mon050 Perfil de PVC rígido para formação de arestas em revestimentos de argamassa monocamada; fator de resíduo 0.056
- colocação: mt28mon020b Inerte de mármore, procedente de britagem, para projetar sobre argamassa, de granulometria compreendida entre 5 e 9 mm; fator de resíduo 0.009

## Recursos

**mt28pcs020a** kg Argamassa, de 5 mm de espessura
Dados técnicos: Custo energético 2.251 MJ; Emissão de CO2 0.184 kg; Código LER 17 09 04; Massa do elemento 1 kg; Volume 0.000667 m3
Resíduos:
- embalagem: re170203 Plástico. (componente de resíduo); rendimento 0.003 kg; Código LER 17 02 03; Massa do elemento 1 kg; Volume 0.001667 m3

**mt28mit060aa** kg Argamassa monocamada para a impermeabilização e decoração de fachadas
Dados técnicos: Custo energético 3.340 MJ; Emissão de CO2 0.250 kg; Código LER 17 01 01; Massa do elemento 1 kg; Volume 0.000667 m3

**mt28mon040a** m² Malha de fibra de vidro
Dados técnicos: Custo energético 18.046 MJ; Emissão de CO2 0.887 kg; Código LER 17 02 03; Massa do elemento 0.225 kg; Volume 0.000375 m3
Resíduos:
- embalagem: re170203 Plástico; rendimento 0.024 kg

**mt28mon030** m Perfil para juntas de PVC
Dados técnicos: Custo energético 12.316 MJ; Emissão de CO2 0.035 kg; Código LER 17 02 03; Massa do elemento 0.07 kg; Volume 0.000117 m3
Resíduos:
- embalagem: re150101 Embalagens de papel e cartão. (componente de resíduo); rendimento 0.018 kg; Código LER 15 01 01; Massa do elemento 1 kg; Volume 0.001333 m3
- embalagem: re170201 Madeira. (componente de resíduo); rendimento 0.052 kg; Código LER 17 02 01; Massa do elemento 1 kg; Volume 0.000909 m3
- embalagem: re170203 Plástico; rendimento 0.003 kg

**mt28mon050** m Perfil de PVC rígido para formação de arestas em revestimentos de argamassa monocamada
Dados técnicos: Custo energético 3.294 MJ; Emissão de CO2 0.351 kg; Código LER 17 02 03; Massa do elemento 0.07 kg; Volume 0.000117 m3
Resíduos:
- embalagem: re170203 Plástico; rendimento 0.002 kg

**mt28mon020b** kg Inerte de mármore, procedente de britagem, para projetar sobre argamassa, de granulometria compreendida entre 5 e 9 mm
Dados técnicos: Custo energético 0.075 MJ; Emissão de CO2 0.004 kg; Código LER 01 04 08; Massa do elemento 1 kg; Volume 0.000667 m3
