# Revestimento interior autoportante de placas de silicato de cálcio

- Propriedade do ficheiro: CYPE Ingenieros S.A.
- Formato: FIEBDC-3/2016
- Programa: Gerador de preços para construção civil. CYPE Ingenieros, S.A.
- Data: 27/09/2024
- Âmbito geográfico: Brasil
- Moeda: BRL
- Custos indiretos: 3 %
- Despesas gerais: 13 %
- Lucro: 6 %
- IVA: 17 %

## R Revestimentos e forros

### RR Revestimentos de Drywall

#### RRS De placas de silicato de cálcio

**RRS005** m² Revestimento interior autoportante de placas de silicato de cálcio.
Revestimento interior autoportante livre, com resistência ao fogo EI 180, de 50 mm de espessura, formado por placa de silicato de cálcio tipo corta-fogo de 20 mm de espessura, formando sanduíche com uma placa tipo corta-fogo de 20 mm de espessura e uma placa tipo corta-fogo de 20 mm de espessura, aparafusadas diretamente a uma estrutura autoportante de aço galvanizado formada por canais horizontais, solidamente fixados ao piso a ao teto e montantes verticais de 50 mm e 0,6 mm de espessura com uma modulação de 600 mm e com disposição normal "N", montados sobre canaletas junto à fachada vertical. Inclusive fixações para a ancoragem de canais e montantes metálicos; parafusos para a fixação das placas; massa para o tratamento de juntas e massa intumescente Promaseal-A "PROMAT".
Critérios considerados na determinação do preço da unidade de obra: O preço inclui a resolução de encontros e pontos singulares, mas não inclui o isolamento a colocar entre as placas e o paramento.
Inclui: Marcação na laje inferior e na superior dos perfis. Colocação e fixação dos montantes sobre os elementos horizontais. Corte das placas. Fixação das placas. Tratamento de juntas.
Critério de medição de projeto: Superfície medida segundo documentação gráfica de Projeto, sem duplicar esquinas nem encontros.
Critério de quantitativos de obra: Medir-se-á a superfície realmente executada segundo especificações de Projeto, sem duplicar esquinas nem encontros.

| Código | Un | Descrição | Rendimento | Preço | Importância |
|---|---|---|---|---|---|
| mt12psg070i | m | Canal de perfil de aço galvanizado de 50 mm de largura. (material) | 0.8 | 8.05 | 6.440 |
| mt12psg060i | m | Montante de perfil de aço galvanizado de 50 mm de largura. (material) | 2 | 9.57 | 19.140 |
| mt12plo010gj | m² | Placa de silicato de cálcio, de 1200x2000 mm e 20 mm de espessura, com as bordas longitudinais afinados. (material) | 2.1 | 60.72 | 127.512 |
| mt12psg081d | Un | Parafuso autoperfurante 3,5x35 mm. (material) | 10 | 0.03 | 0.300 |
| mt12psg081g | Un | Parafuso autoperfurante 4,2x70 mm. (material) | 10 | 0.1 | 1.000 |
| mt12psg220 | Un | Fixação composta por bucha e parafuso 5x27. (material) | 2 | 0.2 | 0.400 |
| mt12ppo010a | kg | Massa de juntas. (material) | 0.25 | 4.98 | 1.245 |
| mt41php030a | Un | Cartucho de 310 ml de massa intumescente monocomponente, à base de resinas acrílicas, com propriedades ignífugas, Promaseal-A "PROMAT", cor branca, Euroclasse D-s2, d0 de reação ao fogo, apta para ser pintada, classe Y1, segundo EOTA TR024. (material) | 0.2 | 47.73 | 9.546 |
| mo053 | h | Montador de pré-fabricados interiores. (mão de obra) | 0.812 | 33.54 | 27.234 |
| mo100 | h | Ajudante de montador de pré-fabricados interiores. (mão de obra) | 0.812 | 27.93 | 22.679 |
| % | % | Custos diretos complementares | 2 % | 215.496 | 4.310 |
|  |  | Custos diretos |  |  | 219.806 |

Resíduos:
- colocação: mt12psg070i Canal de perfil de aço galvanizado de 50 mm de largura; fator de resíduo 0.0132164
- colocação: mt12psg060i Montante de perfil de aço galvanizado de 50 mm de largura; fator de resíduo 0.0111754
- colocação: mt12plo010gj Placa de silicato de cálcio, de 1200x2000 mm e 20 mm de espessura, com as bordas longitudinais afinados; fator de resíduo 0.0304602
- colocação: mt12psg081d Parafuso autoperfurante 3,5x35 mm; fator de resíduo 0.00526316
- colocação: mt12psg081g Parafuso autoperfurante 4,2x70 mm; fator de resíduo 0.00515152
- colocação: mt12ppo010a Massa de juntas; fator de resíduo 0.0075
- colocação: mt41php030a; fator de resíduo 0.055

## Recursos

**mt12psg070i** m Canal de perfil de aço galvanizado de 50 mm de largura
Dados técnicos: Custo energético 81.478 MJ; Emissão de CO2 2.501 kg; Código LER 17 04 05; Massa do elemento 0.61 kg; Volume 0.00029 m3
Resíduos:
- embalagem: re170203 Plástico. (componente de resíduo); rendimento 0.006 kg; Código LER 17 02 03; Massa do elemento 1 kg; Volume 0.001667 m3

**mt12psg060i** m Montante de perfil de aço galvanizado de 50 mm de largura
Dados técnicos: Custo energético 81.522 MJ; Emissão de CO2 2.503 kg; Código LER 17 04 05; Massa do elemento 0.61 kg; Volume 0.00029 m3
Resíduos:
- embalagem: re170203 Plástico; rendimento 0.007 kg

**mt12plo010gj** m² Placa de silicato de cálcio, de 1200x2000 mm e 20 mm de espessura, com as bordas longitudinais afinados
Dados técnicos: Custo energético 374.323 MJ; Emissão de CO2 24.602 kg; Código LER 17 09 04; Massa do elemento 17.6 kg; Volume 0.011733 m3
Resíduos:
- embalagem: re170203 Plástico; rendimento 0.029 kg

**mt12psg081d** Un Parafuso autoperfurante 3,5x35 mm
Dados técnicos: Custo energético 0.019 MJ; Emissão de CO2 0.002 kg; Código LER 17 04 05; Massa do elemento 0.0019 kg
Resíduos:
- embalagem: re150101 Embalagens de papel e cartão. (componente de resíduo); rendimento 0.001 kg; Código LER 15 01 01; Massa do elemento 1 kg; Volume 0.001333 m3

**mt12psg081g** Un Parafuso autoperfurante 4,2x70 mm
Dados técnicos: Custo energético 0.033 MJ; Emissão de CO2 0.003 kg; Código LER 17 04 05; Massa do elemento 0.0033 kg; Volume 0.000002 m3
Resíduos:
- embalagem: re150101 Embalagens de papel e cartão; rendimento 0.001 kg

**mt12ppo010a** kg Massa de juntas
Dados técnicos: Custo energético 13.573 MJ; Emissão de CO2 0.475 kg; Código LER 17 08 02; Massa do elemento 1 kg; Volume 0.001 m3
Resíduos:
- embalagem: re170203 Plástico; rendimento 0.028 kg

**mt41php030a** Un Cartucho de 310 ml de massa intumescente monocomponente
Dados técnicos: Custo energético 37.186 MJ; Emissão de CO2 1.557 kg; Código LER 17 09 04; Massa do elemento 0.496 kg; Volume 0.000331 m3
Resíduos:
- embalagem: re170203 Plástico; rendimento 0.1 kg
