# Tratamento do acabamento superficial em obra de piso interior de granilite

- Propriedade do ficheiro: CYPE Ingenieros S.A.
- Formato: FIEBDC-3/2016
- Programa: Gerador de preços para construção civil. CYPE Ingenieros, S.A.
- Data: 27/09/2024
- Âmbito geográfico: Brasil
- Moeda: BRL
- Custos indiretos: 3 %
- Despesas gerais: 13 %
- Lucro: 6 %
- IVA: 17 %

## R Revestimentos e forros

### RS Pisos

#### RSC De granilite

**RSC030** m² Tratamento do acabamento superficial em obra de piso interior de granilite.
Polimento mecânico em obra de piso interior de granilite, através de espalhamento de calda colorida com a mesma tonalidade dos ladrilhos; desbastamento ou rebaixamento, com uma mó basta entre 36 e 60, segundo o tipo de granilite e o estado em que se encontrar o solo; planificação ou polimento grosseiro, com abrasivo de grão entre 80 e 120; espalhamento de uma nova calda com as mesmas características que a primeira; e planificação ou polimento grosseiro, com abrasivo de grão entre 80 e 120.
Inclui: Preparação e espalhamento da calda. Desbastamento ou rebaixamento. Planificação ou polido grosseiro. Espalhamento da nova calda. Correção. Revisão dos espigões de difícil acesso, com polidora de mão ou fixa. Lavagem do piso. Evacuação das águas sujas. Proteção do piso. Remoção e acumulação dos restos gerados. Carga dos restos gerados para caminhão ou contendor.
Critério de medição de projeto: Superfície medida segundo documentação gráfica de Projeto.
Critério de quantitativos de obra: Medir-se-á a superfície realmente executada segundo especificações de Projeto.

| Código | Un | Descrição | Rendimento | Preço | Importância |
|---|---|---|---|---|---|
| mt18btl100a | kg | Calda colorida com a mesma tonalidade dos ladrilhos, para piso de granilite. (material) | 1.25 | 3.42 | 4.275 |
| mq08war150 | h | Polidora para pisos de pedra natural ou de granilite, composta por pratos giratórios aos que se acoplam uma série de mós abrasivas, refrigeradas com água. (equipamento) | 0.255 | 17.09 | 4.358 |
| mo037 | h | Polidor de pisos. (mão de obra) | 0.273 | 32.24 | 8.802 |
| mo075 | h | Ajudante de polidor de pisos. (mão de obra) | 0.062 | 30.23 | 1.874 |
| % | % | Custos diretos complementares | 2 % | 19.309 | 0.386 |
|  |  | Custos diretos |  |  | 19.695 |

Resíduos:
- colocação: mt18btl100a Calda colorida com a mesma tonalidade dos ladrilhos, para piso de granilite; fator de resíduo 0.03875

## Recursos

**mt18btl100a** kg Calda colorida com a mesma tonalidade dos ladrilhos, para piso de granilite
Dados técnicos: Custo energético 0.262 MJ; Emissão de CO2 0.013 kg; Código LER 17 09 04; Massa do elemento 1 kg; Volume 0.000667 m3
Resíduos:
- embalagem: re170203 Plástico. (componente de resíduo); rendimento 0.003 kg; Código LER 17 02 03; Massa do elemento 1 kg; Volume 0.001667 m3
