# Degrau para piso técnico

- Propriedade do ficheiro: CYPE Ingenieros S.A.
- Formato: FIEBDC-3/2016
- Programa: Gerador de preços para construção civil. CYPE Ingenieros, S.A.
- Data: 27/09/2024
- Âmbito geográfico: Brasil
- Moeda: BRL
- Custos indiretos: 3 %
- Despesas gerais: 13 %
- Lucro: 6 %
- IVA: 17 %

## R Revestimentos e forros

### RS Pisos

#### RSE Técnicos

**RSE110** m Degrau para piso técnico.
Execução de degrau para piso técnico, composto por piso e espelho, realizado com painéis com núcleo de aglomerado de madeira de alta densidade, maior ou igual a 650 kg/m³, com revestimento exterior de segurança, anti-deslizante, apoiados sobre pedestais de aço. Incluindo marcação, fixação dos pedestais à superfície suporte e nivelação dos mesmos através de porca. Totalmente montado, com todos os elementos necessários para a sua instalação.
Inclui: Implantação dos eixos dos pedestais e marcação de níveis. Colocação, nivelação e fixação dos pedestais. Colocação dos painéis. Colocação do revestimento.
Critério de medição de projeto: Comprimento medido segundo documentação gráfica de Projeto.
Critério de quantitativos de obra: Medir-se-á o comprimento realmente executado segundo especificações de Projeto.

| Código | Un | Descrição | Rendimento | Preço | Importância |
|---|---|---|---|---|---|
| mt12pmm020 | m | Degrau para piso técnico, composto por piso e espelho, realizado com painéis com núcleo de aglomerado de madeira de alta densidade, maior ou igual a 650 kg/m³, com revestimento exterior de segurança, anti-deslizante; inclusive pedestais e cunhas de aço. (material) | 1 | 594.92 | 594.920 |
| mo011 | h | Montador. (mão de obra) | 0.248 | 40.91 | 10.146 |
| mo080 | h | Ajudante de montador. (mão de obra) | 0.248 | 30.23 | 7.497 |
| % | % | Custos diretos complementares | 2 % | 612.563 | 12.251 |
|  |  | Custos diretos |  |  | 624.814 |
