# Tapete de PVC

- Propriedade do ficheiro: CYPE Ingenieros S.A.
- Formato: FIEBDC-3/2016
- Programa: Gerador de preços para construção civil. CYPE Ingenieros, S.A.
- Data: 29/05/2024
- Âmbito geográfico: Brasil
- Moeda: BRL
- Custos indiretos: 3 %
- Despesas gerais: 13 %
- Lucro: 6 %
- IVA: 17 %

## R Revestimentos e forros

### RS Pisos

#### RSF Carpetes e tapetes

**RSF014** Un Tapete de PVC.
Tapete com base de PVC, acabamento superficial com fibras de polipropileno de cor cinza, espessura total 8 mm, de 90x60 cm, uso interior e exterior, enrolável, instalado em caixa de piso formado por fosso de 8 mm de profundidade (não incluído neste preço). Inclusive preparação da superfície suporte.
Inclui: Preparação da superfície suporte. Colocação do tapete.
Critério de medição de projeto: Número de unidades previstas, segundo documentação gráfica de Projeto.
Critério de quantitativos de obra: Medir-se-á o número de unidades realmente executadas segundo especificações de Projeto.

| Código | Un | Descrição | Rendimento | Preço | Importância |
|---|---|---|---|---|---|
| mt18fep020b | Un | Tapete com base de PVC, acabamento superficial com fibras de polipropileno de cor cinza, espessura total 8 mm, de 90x60 cm, uso interior e exterior, enrolável, para instalar em caixa de piso formado por fosso de 8 mm de profundidade. (material) | 1 | 32.18 | 32.180 |
| mo027 | h | Colocador de carpetes e revestimentos têxteis. (mão de obra) | 0.037 | 32.24 | 1.193 |
| mo065 | h | Ajudante de colocador de carpetes e revestimentos têxteis. (mão de obra) | 0.037 | 30.23 | 1.119 |
| % | % | Custos diretos complementares | 2 % | 34.492 | 0.690 |
|  |  | Custos diretos |  |  | 35.182 |
