# Perfil para junta de fracionamento

- Propriedade do ficheiro: CYPE Ingenieros S.A.
- Formato: FIEBDC-3/2016
- Programa: Gerador de preços para construção civil. CYPE Ingenieros, S.A.
- Data: 29/05/2024
- Âmbito geográfico: Brasil
- Moeda: BRL
- Custos indiretos: 3 %
- Despesas gerais: 13 %
- Lucro: 6 %
- IVA: 17 %

## R Revestimentos e forros

### RS Pisos

#### RSG Cerâmicos

**RSG030** m Perfil para junta de fracionamento.
Perfil em T para juntas de fracionamento, de latão, de 14 mm de comprimento, com alma de 9 mm de altura.
Inclui: Marcação da disposição das peças segundo o seu comprimento. Corte das peças. Fixação das peças.
Critério de medição de projeto: Comprimento medido segundo documentação gráfica de Projeto.
Critério de quantitativos de obra: Medir-se-á o comprimento realmente executado segundo especificações de Projeto.

| Código | Un | Descrição | Rendimento | Preço | Importância |
|---|---|---|---|---|---|
| mt18jrs080ku | m | Perfil em T para juntas de fracionamento, de latão, de 14 mm de comprimento, com alma de 9 mm de altura, fornecido em barras de 2,5 m de comprimento. (material) | 1.05 | 24.38 | 25.599 |
| mo023 | h | Ladrilhista. (mão de obra) | 0.186 | 32.24 | 5.997 |
| % | % | Custos diretos complementares | 2 % | 31.596 | 0.632 |
|  |  | Custos diretos |  |  | 32.228 |

Resíduos:
- colocação: mt18jrs080ku; fator de resíduo 0.048

## Recursos

**mt18jrs080ku** m Perfil em T para juntas de fracionamento
Dados técnicos: Custo energético 102.390 MJ; Emissão de CO2 6.868 kg; Código LER 17 04 01; Massa do elemento 0.58 kg; Volume 0.000387 m3
Resíduos:
- embalagem: re170203 Plástico. (componente de resíduo); rendimento 0.005 kg; Código LER 17 02 03; Massa do elemento 1 kg; Volume 0.001667 m3
