# Perfil para junta de fracionamento

- Propriedade do ficheiro: CYPE Ingenieros S.A.
- Formato: FIEBDC-3/2016
- Programa: Gerador de preços para construção civil. CYPE Ingenieros, S.A.
- Data: 27/09/2024
- Âmbito geográfico: Brasil
- Moeda: BRL
- Custos indiretos: 3 %
- Despesas gerais: 13 %
- Lucro: 6 %
- IVA: 17 %

## R Revestimentos e forros

### RS Pisos

#### RSG Cerâmicos

**RSG030** m Perfil para junta de fracionamento.
Perfil em T para juntas de fracionamento, de latão, de 25 mm de comprimento, com alma de 9 mm de altura.
Inclui: Marcação da disposição das peças segundo o seu comprimento. Corte das peças. Fixação das peças.
Critério de medição de projeto: Comprimento medido segundo documentação gráfica de Projeto.
Critério de quantitativos de obra: Medir-se-á o comprimento realmente executado segundo especificações de Projeto.

| Código | Un | Descrição | Rendimento | Preço | Importância |
|---|---|---|---|---|---|
| mt18jrs080lv | m | Perfil em T para juntas de fracionamento, de latão, de 25 mm de comprimento, com alma de 9 mm de altura, fornecido em barras de 2,5 m de comprimento. (material) | 1.05 | 41.52 | 43.596 |
| mo023 | h | Ladrilhista. (mão de obra) | 0.186 | 32.24 | 5.997 |
| % | % | Custos diretos complementares | 2 % | 49.593 | 0.992 |
|  |  | Custos diretos |  |  | 50.585 |

Resíduos:
- colocação: mt18jrs080lv; fator de resíduo 0.024

## Recursos

**mt18jrs080lv** m Perfil em T para juntas de fracionamento
Dados técnicos: Custo energético 151.877 MJ; Emissão de CO2 10.186 kg; Código LER 17 04 01; Massa do elemento 0.86 kg; Volume 0.000573 m3
Resíduos:
- embalagem: re170203 Plástico. (componente de resíduo); rendimento 0.008 kg; Código LER 17 02 03; Massa do elemento 1 kg; Volume 0.001667 m3
